# Sistemas de evacuación insonorizada

- Propiedad del archivo: RIB Spain
- Formato: FIEBDC-3/2016
- Programa: Presto 20.01
- Tipo: lista de precios
- Fecha de los precios: 16/03/2018
- Divisa: EUR
- IVA: 10 %
- Código: Evacuación (16/05/2011)

## TRIPLUS Sistema de evacuación insonorizado de polipropileno triple capa TRIPLUS (16/05/2011)

**Triplus32** m TUBERÍA DE EVACUACIÓN INSONORIZADA TRIPLUS, D=32mm (16/05/2011)
Precio: 14.14
Suministro y montaje de tubo TRIPLUS de polipropileno triple capa para evacuación insonorizada de aguas residuales y pluviales por gravedad a baja y alta temperatura, de diámetro 32 mm y 1,8 mm de espesor, fabricado y certificado según norma UNE-EN 1451, conforme a las especificaciones del DB-HR del CTE y RD 1367/2007 "Ley del Ruido", para unión mediante boca con junta elástica monolabial, certificado Fraunhofer nivel de fono absorbencia 12 dB (A) con caudal de descarga 2l/s según EN 14366. Presentación en barras de 0,5 m, 1 m y 3 m de color azul, gama Triplus de la serie sistemas de evacuación insonorizada ITALSAN. Incluye: Replanteo del recorrido de la bajante y de la situación de los elementos de sujeción. Presentación en seco de los tubos. Fijación del material auxiliar para montaje y sujeción a la obra. Montaje, conexionado y comprobación de su correcto funcionamiento. Realización de pruebas de servicio.

| Código | Ud | Descripción | Rendimiento | Precio | Importe |
|---|---|---|---|---|---|
| VS0650013 | m | Tubo Triplus Evacuación insonorizada, D=32 mm | 1 | 4.82 | 4.82 |
| VS0650409 | u | Codo 87°30' Triplus Evacuación Insonorizada, D= 32mm | 0.5 | 2.11 | 1.06 |
| VS0650501 | u | Derivación 45° Triplus Evacuación Insonorizada, D= 32 mm | 0.333 | 4.32 | 1.44 |
| mo004 | h | Oficial 1º fontanero (mano de obra) | 0.209 | 16.93 | 3.54 |
| mo005 | h | Ayudante fontanero (mano de obra) | 0.209 | 14.35 | 3.00 |
| %0200 | % | Medios auxiliares (16/05/2011) | 2 % | 13.86 | 0.28 |
|  |  | Total |  |  | 14.14 |

**Triplus40** m TUBERÍA DE EVACUACIÓN INSONORIZADA TRIPLUS, D=40mm (16/05/2011)
Precio: 14.57
Suministro y montaje de tubo TRIPLUS de polipropileno triple capa para evacuación insonorizada de aguas residuales y pluviales por gravedad a baja y alta temperatura, de diámetro 40 mm y 1,8 mm de espesor, fabricado y certificado según norma UNE-EN 1451, conforme a las especificaciones del DB-HR del CTE y RD 1367/2007 "Ley del Ruido", para unión mediante boca con junta elástica monolabial, certificado Fraunhofer nivel de fono absorbencia 12 dB (A) con caudal de descarga 2l/s según EN 14366. Presentación en barras de 0,5 m, 1 m, 2m y 3 m de color azul, gama Triplus de la serie sistemas de evacuación insonorizada ITALSAN. Incluye: Replanteo del recorrido de la bajante y de la situación de los elementos de sujeción. Presentación en seco de los tubos. Fijación del material auxiliar para montaje y sujeción a la obra. Montaje, conexionado y comprobación de su correcto funcionamiento. Realización de pruebas de servicio.

| Código | Ud | Descripción | Rendimiento | Precio | Importe |
|---|---|---|---|---|---|
| VS0650033 | m | Tubo Triplus Evacuación insonorizada, D=40 mm | 1 | 5.14 | 5.14 |
| VS0650419 | u | Codo 87°30' Triplus Evacuación Insonorizada, D= 40mm | 0.5 | 2.11 | 1.06 |
| VS0650507 | u | Derivación 45° Triplus Evacuación Insonorizada, D= 40 mm | 0.333 | 4.61 | 1.54 |
| mo004 | h | Oficial 1º fontanero | 0.209 | 16.93 | 3.54 |
| mo005 | h | Ayudante fontanero | 0.209 | 14.35 | 3.00 |
| %0200 | % | Medios auxiliares | 2 % | 14.28 | 0.29 |
|  |  | Total |  |  | 14.57 |

**Triplus50** m TUBERÍA DE EVACUACIÓN INSONORIZADA TRIPLUS, D=50mm (16/05/2011)
Precio: 15.61
Suministro y montaje de tubo TRIPLUS de polipropileno triple capa para evacuación insonorizada de aguas residuales y pluviales por gravedad a baja y alta temperatura, de diámetro 50 mm y 1,8 mm de espesor, fabricado y certificado según norma UNE-EN 1451, conforme a las especificaciones del DB-HR del CTE y RD 1367/2007 "Ley del Ruido", para unión mediante boca con junta elástica monolabial, certificado Fraunhofer nivel de fono absorbencia 12 dB (A) con caudal de descarga 2l/s según EN 14366. Presentación en barras de 0,5 m, 1 m, 2m y 3 m de color azul, gama Triplus de la serie sistemas de evacuación insonorizada ITALSAN. Incluye: Replanteo del recorrido de la bajante y de la situación de los elementos de sujeción. Presentación en seco de los tubos. Fijación del material auxiliar para montaje y sujeción a la obra. Montaje, conexionado y comprobación de su correcto funcionamiento. Realización de pruebas de servicio.

| Código | Ud | Descripción | Rendimiento | Precio | Importe |
|---|---|---|---|---|---|
| VS0650053 | m | Tubo Triplus Evacuación insonorizada, D=50 mm | 1 | 5.54 | 5.54 |
| VS0650429 | u | Codo 87°30' Triplus Evacuación Insonorizada, D= 50mm | 0.5 | 2.77 | 1.39 |
| VS0650513 | u | Derivación 45° Triplus Evacuación Insonorizada, D= 50 mm | 0.333 | 5.51 | 1.83 |
| mo004 | h | Oficial 1º fontanero | 0.209 | 16.93 | 3.54 |
| mo005 | h | Ayudante fontanero | 0.209 | 14.35 | 3.00 |
| %0200 | % | Medios auxiliares | 2 % | 15.30 | 0.31 |
|  |  | Total |  |  | 15.61 |

**Triplus75** m TUBERÍA DE EVACUACIÓN INSONORIZADA TRIPLUS, D=75mm (16/05/2011)
Precio: 20.23
Suministro y montaje de tubo TRIPLUS de polipropileno triple capa para evacuación insonorizada de aguas residuales y pluviales por gravedad a baja y alta temperatura, de diámetro 75 mm y 2,6 mm de espesor, fabricado y certificado según norma UNE-EN 1451, conforme a las especificaciones del DB-HR del CTE y RD 1367/2007 "Ley del Ruido", para unión mediante boca con junta elástica monolabial, certificado Fraunhofer nivel de fono absorbencia 12 dB (A) con caudal de descarga 2l/s según EN 14366. Presentación en barras de 0,5 m, 1 m, 2m y 3 m de color azul, gama Triplus de la serie sistemas de evacuación insonorizada ITALSAN. Incluye: Replanteo del recorrido de la bajante y de la situación de los elementos de sujeción. Presentación en seco de los tubos. Fijación del material auxiliar para montaje y sujeción a la obra. Montaje, conexionado y comprobación de su correcto funcionamiento. Realización de pruebas de servicio.

| Código | Ud | Descripción | Rendimiento | Precio | Importe |
|---|---|---|---|---|---|
| VS0650073 | m | Tubo Triplus Evacuación insonorizada, D=75 mm | 1 | 7.93 | 7.93 |
| VS0650439 | u | Codo 87°30' Triplus Evacuación Insonorizada, D= 75mm | 0.5 | 5.64 | 2.82 |
| VS0650519 | u | Derivación 45° Triplus Evacuación Insonorizada, D= 75 mm | 0.333 | 7.62 | 2.54 |
| mo004 | h | Oficial 1º fontanero | 0.209 | 16.93 | 3.54 |
| mo005 | h | Ayudante fontanero | 0.209 | 14.35 | 3.00 |
| %0200 | % | Medios auxiliares | 2 % | 19.83 | 0.40 |
|  |  | Total |  |  | 20.23 |

**Triplus90** m TUBERÍA DE EVACUACIÓN INSONORIZADA TRIPLUS, D= 90 mm (16/05/2011)
Precio: 25.66
Suministro y montaje de tubo TRIPLUS de polipropileno triple capa para evacuación insonorizada de aguas residuales y pluviales por gravedad a baja y alta temperatura, de diámetro 90 mm y 3,1 mm de espesor, fabricado y certificado según norma UNE-EN 1451, conforme a las especificaciones del DB-HR del CTE y RD 1367/2007 "Ley del Ruido", para unión mediante boca con junta elástica monolabial, certificado Fraunhofer nivel de fono absorbencia 12 dB (A) con caudal de descarga 2l/s según EN 14366. Presentación en barras de 0,5 m, 1 m, 2m y 3 m de color azul, gama Triplus de la serie sistemas de evacuación insonorizada ITALSAN. Incluye: Replanteo del recorrido de la bajante y de la situación de los elementos de sujeción. Presentación en seco de los tubos. Fijación del material auxiliar para montaje y sujeción a la obra. Montaje, conexionado y comprobación de su correcto funcionamiento. Realización de pruebas de servicio.

| Código | Ud | Descripción | Rendimiento | Precio | Importe |
|---|---|---|---|---|---|
| VS0650093 | m | Tubo Triplus Evacuación insonorizada, D=90 mm (material) | 1 | 11.67 | 11.67 |
| VS0650449 | u | Codo 87°30' Triplus Evacuación Insonorizada, D= 90 mm (material) | 0.5 | 6.26 | 3.13 |
| VS0650525 | u | Derivación 45° Triplus Evacuación Insonorizada, D= 90 mm (material) | 0.333 | 11.47 | 3.82 |
| mo004 | h | Oficial 1º fontanero | 0.209 | 16.93 | 3.54 |
| mo005 | h | Ayudante fontanero | 0.209 | 14.35 | 3.00 |
| %0200 | % | Medios auxiliares | 2 % | 25.16 | 0.50 |
|  |  | Total |  |  | 25.66 |

**Triplus110** m TUBERÍA DE EVACUACIÓN INSONORIZADA TRIPLUS, D= 110 mm (16/05/2011)
Precio: 27.6
Suministro y montaje de tubo TRIPLUS de polipropileno triple capa para evacuación insonorizada de aguas residuales y pluviales por gravedad a baja y alta temperatura, de diámetro 110 mm y 3,4 mm de espesor, fabricado y certificado según norma UNE-EN 1451, conforme a las especificaciones del DB-HR del CTE y RD 1367/2007 "Ley del Ruido", para unión mediante boca con junta elástica monolabial, certificado Fraunhofer nivel de fono absorbencia 12 dB (A) con caudal de descarga 2l/s según EN 14366. Presentación en barras de 0,5 m, 1 m, 2m y 3 m de color azul, gama Triplus de la serie sistemas de evacuación insonorizada ITALSAN. Incluye: Replanteo del recorrido de la bajante y de la situación de los elementos de sujeción. Presentación en seco de los tubos. Fijación del material auxiliar para montaje y sujeción a la obra. Montaje, conexionado y comprobación de su correcto funcionamiento. Realización de pruebas de servicio.

| Código | Ud | Descripción | Rendimiento | Precio | Importe |
|---|---|---|---|---|---|
| 1199 | m | Tubo Triplus Evacuación insonorizada, D=110 mm (material) | 1 | 12.95 | 12.95 |
| VS0650459 | u | Codo 87°30' Triplus Evacuación Insonorizada, D= 110 mm (material) | 0.5 | 6.58 | 3.29 |
| VS0650531 | u | Derivación 45° Triplus Evacuación Insonorizada, D= 110 mm (material) | 0.333 | 12.84 | 4.28 |
| mo004 | h | Oficial 1º fontanero | 0.209 | 16.93 | 3.54 |
| mo005 | h | Ayudante fontanero | 0.209 | 14.35 | 3.00 |
| %0200 | % | Medios auxiliares | 2 % | 27.06 | 0.54 |
|  |  | Total |  |  | 27.6 |

**Triplus125** m TUBERÍA DE EVACUACIÓN INSONORIZADA TRIPLUS, D= 125 mm (16/05/2011)
Precio: 49.06
Suministro y montaje de tubo TRIPLUS de polipropileno triple capa para evacuación insonorizada de aguas residuales y pluviales por gravedad a baja y alta temperatura, de diámetro 125 mm y 3,9 mm de espesor, fabricado y certificado según norma UNE-EN 1451, conforme a las especificaciones del DB-HR del CTE y RD 1367/2007 "Ley del Ruido", para unión mediante boca con junta elástica monolabial, certificado Fraunhofer nivel de fono absorbencia 12 dB (A) con caudal de descarga 2l/s según EN 14366. Presentación en barras de 0,5 m, 1 m, 2m y 3 m de color azul, gama Triplus de la serie sistemas de evacuación insonorizada ITALSAN. Incluye: Replanteo del recorrido de la bajante y de la situación de los elementos de sujeción. Presentación en seco de los tubos. Fijación del material auxiliar para montaje y sujeción a la obra. Montaje, conexionado y comprobación de su correcto funcionamiento. Realización de pruebas de servicio.

| Código | Ud | Descripción | Rendimiento | Precio | Importe |
|---|---|---|---|---|---|
| VS0650133 | m | Tubo Triplus Evacuación insonorizada, D=125 mm (material) | 1 | 17.7 | 17.70 |
| VS0650469 | u | Codo 87°30' Triplus Evacuación Insonorizada, D= 125 mm (material) | 0.5 | 18.06 | 9.03 |
| VS0650537 | u | Derivación 45° Triplus Evacuación Insonorizada, D= 125 mm (material) | 0.333 | 44.53 | 14.83 |
| mo004 | h | Oficial 1º fontanero | 0.209 | 16.93 | 3.54 |
| mo005 | h | Ayudante fontanero | 0.209 | 14.35 | 3.00 |
| %0200 | % | Medios auxiliares | 2 % | 48.10 | 0.96 |
|  |  | Total |  |  | 49.06 |

**Triplus160** m TUBERÍA DE EVACUACIÓN INSONORIZADA TRIPLUS, D=160mm (16/05/2011)
Precio: 73.19
Suministro y montaje de tubo TRIPLUS de polipropileno triple capa para evacuación insonorizada de aguas residuales y pluviales por gravedad a baja y alta temperatura, de diámetro 160 mm y 4,9 mm de espesor, fabricado y certificado según norma UNE-EN 1451, conforme a las especificaciones del DB-HR del CTE y RD 1367/2007 "Ley del Ruido", para unión mediante boca con junta elástica monolabial, certificado Fraunhofer nivel de fono absorbencia 12 dB (A) con caudal de descarga 2l/s según EN 14366. Presentación en barras de 0,5 m, 1 m, 2m y 3 m de color azul, gama Triplus de la serie sistemas de evacuación insonorizada ITALSAN. Incluye: Replanteo del recorrido de la bajante y de la situación de los elementos de sujeción. Presentación en seco de los tubos. Fijación del material auxiliar para montaje y sujeción a la obra. Montaje, conexionado y comprobación de su correcto funcionamiento. Realización de pruebas de servicio.

| Código | Ud | Descripción | Rendimiento | Precio | Importe |
|---|---|---|---|---|---|
| VS0650153 | m | Tubo Triplus Evacuación insonorizada, D=160 mm (material) | 1 | 27.15 | 27.15 |
| VS0650479 | u | Codo 87°30' Triplus Evacuación Insonorizada, D= 160 mm (material) | 0.5 | 29.87 | 14.94 |
| VS0650543 | u | Derivación 45° Triplus Evacuación Insonorizada, D= 160 mm (material) | 0.333 | 69.42 | 23.12 |
| mo004 | h | Oficial 1º fontanero | 0.209 | 16.93 | 3.54 |
| mo005 | h | Ayudante fontanero | 0.209 | 14.35 | 3.00 |
| %0200 | % | Medios auxiliares | 2 % | 71.75 | 1.44 |
|  |  | Total |  |  | 73.19 |

**Triplus200** m TUBERÍA DE EVACUACIÓN INSONORIZADA TRIPLUS, D=200mm (16/05/2011)
Precio: 210.52
Suministro y montaje de tubo TRIPLUS de polipropileno triple capa para evacuación insonorizada de aguas residuales y pluviales por gravedad a baja y alta temperatura, de diámetro 200 mm y 6,2 mm de espesor, fabricado y certificado según norma UNE-EN 1451, conforme a las especificaciones del DB-HR del CTE y RD 1367/2007 "Ley del Ruido", para unión mediante boca con junta elástica monolabial, certificado Fraunhofer nivel de fono absorbencia 12 dB (A) con caudal de descarga 2l/s según EN 14366. Presentación en barras de 1 m, 2m y 3 m de color azul, gama Triplus de la serie sistemas de evacuación insonorizada ITALSAN. Incluye: Replanteo del recorrido de la bajante y de la situación de los elementos de sujeción. Presentación en seco de los tubos. Fijación del material auxiliar para montaje y sujeción a la obra. Montaje, conexionado y comprobación de su correcto funcionamiento. Realización de pruebas de servicio.

| Código | Ud | Descripción | Rendimiento | Precio | Importe |
|---|---|---|---|---|---|
| VS0650173 | m | Tubo Triplus Evacuación insonorizada, D=200 mm (material) | 1 | 61.94 | 61.94 |
| VS0650489 | u | Codo 87°30' Triplus Evacuación Insonorizada, D= 200 mm (material) | 0.5 | 138.83 | 69.42 |
| VS0650669 | u | Derivación 45° Triplus Evacuación Insonorizada, D= 200 mm (material) | 0.333 | 205.67 | 68.49 |
| mo004 | h | Oficial 1º fontanero | 0.209 | 16.93 | 3.54 |
| mo005 | h | Ayudante fontanero | 0.209 | 14.35 | 3.00 |
| %0200 | % | Medios auxiliares | 2 % | 206.39 | 4.13 |
|  |  | Total |  |  | 210.52 |

**Triplus250** m TUBERÍA DE EVACUACIÓN INSONORIZADA TRIPLUS, D=250mm (16/05/2011)
Precio: 355.87
Suministro y montaje de tubo TRIPLUS de polipropileno triple capa para evacuación insonorizada de aguas residuales y pluviales por gravedad a baja y alta temperatura, de diámetro 250 mm y 7,7 mm de espesor, fabricado y certificado según norma UNE-EN 1451, conforme a las especificaciones del DB-HR del CTE y RD 1367/2007 "Ley del Ruido", para unión mediante boca con junta elástica monolabial, certificado Fraunhofer nivel de fono absorbencia 12 dB (A) con caudal de descarga 2l/s según EN 14366. Presentación en barras de 1 m y 3 m de color azul, gama Triplus de la serie sistemas de evacuación insonorizada ITALSAN. Incluye: Replanteo del recorrido de la bajante y de la situación de los elementos de sujeción. Presentación en seco de los tubos. Fijación del material auxiliar para montaje y sujeción a la obra. Montaje, conexionado y comprobación de su correcto funcionamiento. Realización de pruebas de servicio.

| Código | Ud | Descripción | Rendimiento | Precio | Importe |
|---|---|---|---|---|---|
| VS0650193 | m | Tubo Triplus Evacuación insonorizada, D=250 mm (material) | 1 | 104.22 | 104.22 |
| VS0650499 | u | Codo 87°30' Triplus Evacuación Insonorizada, D= 250 mm (material) | 0.5 | 236.53 | 118.27 |
| VS0650685 | u | Derivación 45° Triplus Evacuación Insonorizada, , D= 250 mm (material) | 0.333 | 359.93 | 119.86 |
| mo004 | h | Oficial 1º fontanero | 0.209 | 16.93 | 3.54 |
| mo005 | h | Ayudante fontanero | 0.209 | 14.35 | 3.00 |
| %0200 | % | Medios auxiliares | 2 % | 348.89 | 6.98 |
|  |  | Total |  |  | 355.87 |

## PP3 Sistema de evacuación fonoabsorbente de polipropileno triple capa PP3 PHONO (16/05/2011)

**PP3-40** TUBERÍA DE EVACUACIÓN FONOABSORBENTE PP3 PHONO, D=40mm (material; 16/05/2011)
Precio: 11.48
Suministro y montaje de tubo de polipropileno triple capa reciclado fonoabsorvente para evacuación insonorizada de aguas residuales y pluviales por gravedad a baja y alta temperatura, de diámetro 40mm y 1,8 mm de espesor, fabricado según norma UNE-EN 1451, conforme a las especificaciones del DB-HR del CTE y RD 1367/2007 "Ley del Ruido", para unión mediante boca con junta elástica monolabial, certificado Fraunhofer nivel de fono absorbencia 17 dB (A) con caudal de descarga 2l/s según EN 14366. Presentación en barras de 0,5 m, 1 m y 3 m de color gris, gama PP3 Phono de la serie sistemas de evacuación insonorizada ITALSAN. Incluye: Replanteo del recorrido de la bajante y de la situación de los elementos de sujeción. Presentación en seco de los tubos. Fijación del material auxiliar para montaje y sujeción a la obra. Montaje, conexionado y comprobación de su correcto funcionamiento. Realización de pruebas de servicio.

| Código | Ud | Descripción | Rendimiento | Precio | Importe |
|---|---|---|---|---|---|
| VS0501035 | m | Tubo PP3 Phono fonoabsorvente para Evacuación insonorizada, D= 40mm | 1 | 3.56 | 3.56 |
| VS0504023 | u | Codo 87°30' PP3 Phono, D= 40mm | 0.5 | 0.98 | 0.49 |
| VS0508007 | u | Derivación 45° PP3 Phono, D= 40mm | 0.333 | 1.98 | 0.66 |
| mo004 | h | Oficial 1º fontanero | 0.209 | 16.93 | 3.54 |
| mo005 | h | Ayudante fontanero | 0.209 | 14.35 | 3.00 |
| %0200 | % | Medios auxiliares | 2 % | 11.25 | 0.23 |
|  |  | Total |  |  | 11.48 |

**PP3-50** TUBERÍA DE EVACUACIÓN FONOABSORBENTE PP3 PHONO, D=50mm (material; 16/05/2011)
Precio: 12.08
Suministro y montaje de tubo de polipropileno triple capa reciclado fonoabsorvente para evacuación insonorizada de aguas residuales y pluviales por gravedad a baja y alta temperatura, de diámetro 50mm y 1,8 mm de espesor, fabricado según norma UNE-EN 1451, conforme a las especificaciones del DB-HR del CTE y RD 1367/2007 "Ley del Ruido", para unión mediante boca con junta elástica monolabial, certificado Fraunhofer nivel de fono absorbencia 17 dB (A) con caudal de descarga 2l/s según EN 14366. Presentación en barras de 0,5 m, 1 m y 3 m de color gris, gama PP3 Phono de la serie sistemas de evacuación insonorizada ITALSAN. Incluye: Replanteo del recorrido de la bajante y de la situación de los elementos de sujeción. Presentación en seco de los tubos. Fijación del material auxiliar para montaje y sujeción a la obra. Montaje, conexionado y comprobación de su correcto funcionamiento. Realización de pruebas de servicio.

| Código | Ud | Descripción | Rendimiento | Precio | Importe |
|---|---|---|---|---|---|
| VS0501055 | m | Tubo PP3 Phono fonoabsorvente para Evacuación insonorizada, D= 50mm | 1 | 3.78 | 3.78 |
| VS0504035 | u | Codo 87°30' PP3 Phono, D= 50mm | 0.5 | 1.13 | 0.57 |
| VS0508013 | u | Derivación 45° PP3 Phono, D= 50mm | 0.333 | 2.84 | 0.95 |
| mo004 | h | Oficial 1º fontanero | 0.209 | 16.93 | 3.54 |
| mo005 | h | Ayudante fontanero | 0.209 | 14.35 | 3.00 |
| %0200 | % | Medios auxiliares | 2 % | 11.84 | 0.24 |
|  |  | Total |  |  | 12.08 |

**PP3-75** TUBERÍA DE EVACUACIÓN FONOABSORBENTE PP3 PHONO, D=75mm (material; 16/05/2011)
Precio: 14.69
Suministro y montaje de tubo de polipropileno triple capa reciclado fonoabsorvente para evacuación insonorizada de aguas residuales y pluviales por gravedad a baja y alta temperatura, de diámetro 75 mm y 1,9 mm de espesor, fabricado según norma UNE-EN 1451, conforme a las especificaciones del DB-HR del CTE y RD 1367/2007 "Ley del Ruido", para unión mediante boca con junta elástica monolabial, certificado Fraunhofer nivel de fono absorbencia 17 dB (A) con caudal de descarga 2l/s según EN 14366. Presentación en barras de 3 m de color gris, gama PP3 Phono de la serie sistemas de evacuación insonorizada ITALSAN. Incluye: Replanteo del recorrido de la bajante y de la situación de los elementos de sujeción. Presentación en seco de los tubos. Fijación del material auxiliar para montaje y sujeción a la obra. Montaje, conexionado y comprobación de su correcto funcionamiento. Realización de pruebas de servicio.

| Código | Ud | Descripción | Rendimiento | Precio | Importe |
|---|---|---|---|---|---|
| VS0501075 | m | Tubo PP3 Phono fonoabsorvente para Evacuación insonorizada, D= 75mm | 1 | 5.72 | 5.72 |
| VS0504047 | u | Codo 87°30' PP3 Phono, D= 75mm | 0.5 | 1.9 | 0.95 |
| VS0508019 | u | Derivación 45° PP3 Phono, D=75mm | 0.333 | 3.56 | 1.19 |
| mo004 | h | Oficial 1º fontanero | 0.209 | 16.93 | 3.54 |
| mo005 | h | Ayudante fontanero | 0.209 | 14.35 | 3.00 |
| %0200 | % | Medios auxiliares | 2 % | 14.40 | 0.29 |
|  |  | Total |  |  | 14.69 |

**PP3-90** TUBERÍA DE EVACUACIÓN FONOABSORBENTE PP3 PHONO, D=90mm (material; 16/05/2011)
Precio: 18.08
Suministro y montaje de tubo de polipropileno triple capa reciclado fonoabsorvente para evacuación insonorizada de aguas residuales y pluviales por gravedad a baja y alta temperatura, de diámetro 90 mm y 2,2 mm de espesor, fabricado según norma UNE-EN 1451, conforme a las especificaciones del DB-HR del CTE y RD 1367/2007 "Ley del Ruido", para unión mediante boca con junta elástica monolabial, certificado Fraunhofer nivel de fono absorbencia 17 dB (A) con caudal de descarga 2l/s según EN 14366. Presentación en barras de 3 m de color gris, gama PP3 Phono de la serie sistemas de evacuación insonorizada ITALSAN. Incluye: Replanteo del recorrido de la bajante y de la situación de los elementos de sujeción. Presentación en seco de los tubos. Fijación del material auxiliar para montaje y sujeción a la obra. Montaje, conexionado y comprobación de su correcto funcionamiento. Realización de pruebas de servicio.

| Código | Ud | Descripción | Rendimiento | Precio | Importe |
|---|---|---|---|---|---|
| VS0501155 | m | Tubo PP3 Phono fonoabsorvente para Evacuación insonorizada, D= 90mm | 1 | 8.22 | 8.22 |
| VS0599051 | u | Codo 87°30' PP3 Phono, D= 90mm | 0.5 | 2.63 | 1.32 |
| VS0599061 | u | Derivación 45° PP3 Phono, D=90mm | 0.333 | 4.94 | 1.65 |
| mo004 | h | Oficial 1º fontanero | 0.209 | 16.93 | 3.54 |
| mo005 | h | Ayudante fontanero | 0.209 | 14.35 | 3.00 |
| %0200 | % | Medios auxiliares | 2 % | 17.73 | 0.35 |
|  |  | Total |  |  | 18.08 |

**PP3-110** TUBERÍA DE EVACUACIÓN FONOABSORBENTE PP3 PHONO, D=110mm (material; 16/05/2011)
Precio: 23.7
Suministro y montaje de tubo de polipropileno triple capa reciclado fonoabsorvente para evacuación insonorizada de aguas residuales y pluviales por gravedad a baja y alta temperatura, de diámetro 110mm y 2,7 mm de espesor, fabricado según norma UNE-EN 1451, conforme a las especificaciones del DB-HR del CTE y RD 1367/2007 "Ley del Ruido", para unión mediante boca con junta elástica monolabial, certificado Fraunhofer nivel de fono absorbencia 17 dB (A) con caudal de descarga 2l/s según EN 14366. Presentación en barras de 0,5 m, 1 m y 3 m de color gris, gama PP3 Phono de la serie sistemas de evacuación insonorizada ITALSAN. Incluye: Replanteo del recorrido de la bajante y de la situación de los elementos de sujeción. Presentación en seco de los tubos. Fijación del material auxiliar para montaje y sujeción a la obra. Montaje, conexionado y comprobación de su correcto funcionamiento. Realización de pruebas de servicio.

| Código | Ud | Descripción | Rendimiento | Precio | Importe |
|---|---|---|---|---|---|
| VS0501095 | m | Tubo PP3 Phono fonoabsorvente para Evacuación insonorizada, D= 110mm | 1 | 10.92 | 10.92 |
| VS0504059 | u | Codo 87°30' PP3 Phono, D= 110mm | 0.5 | 5.54 | 2.77 |
| VS0508025 | u | Derivación 45° PP3 Phono, D=110mm | 0.333 | 9.04 | 3.01 |
| mo004 | h | Oficial 1º fontanero | 0.209 | 16.93 | 3.54 |
| mo005 | h | Ayudante fontanero | 0.209 | 14.35 | 3.00 |
| %0200 | % | Medios auxiliares | 2 % | 23.24 | 0.46 |
|  |  | Total |  |  | 23.7 |

**PP3-125** TUBERÍA DE EVACUACIÓN FONOABSORBENTE PP3 PHONO, D=125mm (material; 16/05/2011)
Precio: 40.47
Suministro y montaje de tubo de polipropileno triple capa reciclado fonoabsorvente para evacuación insonorizada de aguas residuales y pluviales por gravedad a baja y alta temperatura, de diámetro 125 mm y 3,1 mm de espesor, fabricado según norma UNE-EN 1451, conforme a las especificaciones del DB-HR del CTE y RD 1367/2007 "Ley del Ruido", para unión mediante boca con junta elástica monolabial, certificado Fraunhofer nivel de fono absorbencia 17 dB (A) con caudal de descarga 2l/s según EN 14366. Presentación en barras de 1 m y 3 m de color gris, gama PP3 Phono de la serie sistemas de evacuación insonorizada ITALSAN. Incluye: Replanteo del recorrido de la bajante y de la situación de los elementos de sujeción. Presentación en seco de los tubos. Fijación del material auxiliar para montaje y sujeción a la obra. Montaje, conexionado y comprobación de su correcto funcionamiento. Realización de pruebas de servicio.

| Código | Ud | Descripción | Rendimiento | Precio | Importe |
|---|---|---|---|---|---|
| VS0501115 | m | Tubo PP3 Phono fonoabsorvente para Evacuación insonorizada, D= 125mm | 1 | 14.26 | 14.26 |
| VS0504071 | u | Codo 87°30' PP3 Phono, D= 125mm | 0.5 | 9.16 | 4.58 |
| VS0508031 | u | Derivación 45° PP3 Phono, D=125mm | 0.333 | 42.93 | 14.30 |
| mo004 | h | Oficial 1º fontanero | 0.209 | 16.93 | 3.54 |
| mo005 | h | Ayudante fontanero | 0.209 | 14.35 | 3.00 |
| %0200 | % | Medios auxiliares | 2 % | 39.68 | 0.79 |
|  |  | Total |  |  | 40.47 |

**PP3-160** TUBERÍA DE EVACUACIÓN FONOABSORBENTE PP3 PHONO, D=160mm (material; 16/05/2011)
Precio: 60.75
Suministro y montaje de tubo de polipropileno triple capa reciclado fonoabsorvente para evacuación insonorizada de aguas residuales y pluviales por gravedad a baja y alta temperatura, de diámetro 160 mm y 3,9 mm de espesor, fabricado según norma UNE-EN 1451, conforme a las especificaciones del DB-HR del CTE y RD 1367/2007 "Ley del Ruido", para unión mediante boca con junta elástica monolabial, certificado Fraunhofer nivel de fono absorbencia 17 dB (A) con caudal de descarga 2l/s según EN 14366. Presentación en barras de 1 m y 3 m de color gris, gama PP3 Phono de la serie sistemas de evacuación insonorizada ITALSAN. Incluye: Replanteo del recorrido de la bajante y de la situación de los elementos de sujeción. Presentación en seco de los tubos. Fijación del material auxiliar para montaje y sujeción a la obra. Montaje, conexionado y comprobación de su correcto funcionamiento. Realización de pruebas de servicio.

| Código | Ud | Descripción | Rendimiento | Precio | Importe |
|---|---|---|---|---|---|
| VS0501135 | m | Tubo PP3 Phono fonoabsorvente para Evacuación insonorizada, D= 160mm | 1 | 22.95 | 22.95 |
| VS0504083 | u | Codo 87°30' PP3 Phono, D= 160mm | 0.5 | 15.55 | 7.78 |
| VS0508037 | u | Derivación 45° PP3 Phono, D=160mm | 0.333 | 66.95 | 22.29 |
| mo004 | h | Oficial 1º fontanero | 0.209 | 16.93 | 3.54 |
| mo005 | h | Ayudante fontanero | 0.209 | 14.35 | 3.00 |
| %0200 | % | Medios auxiliares | 2 % | 59.56 | 1.19 |
|  |  | Total |  |  | 60.75 |

## SILERE Sistema de evacuación insonorizado de polipropileno monocapa con carga mineral SILERE (16/05/2011)

**Silere58** TUBERÍA DE EVACUACIÓN INSONORIZADA SILERE, D=58mm (16/05/2011)
Precio: 38.38
Suministro y montaje de tubo SILERE de polipropileno monocapa con carga mineral para evacuación insonorizada de aguas residuales y pluviales por gravedad a baja y alta temperatura, de diámetro 58 mm y 4 mm de espesor, fabricado según norma UNE-EN 1451, conforme a las especificaciones del DB-HR del CTE y RD 1367/2007 "Ley del Ruido", para unión mediante boca con junta elástica monolabial, certificado Fraunhofer nivel de fono absorbencia 6 dB (A) con caudal de descarga 2l/s según EN 14366. Presentación en barras de 1 m, 2 m y 3 m de color blanco roto, gama Silere de la serie sistemas de evacuación insonorizada ITALSAN. Incluye: Replanteo del recorrido de la bajante y de la situación de los elementos de sujeción. Presentación en seco de los tubos. Fijación del material auxiliar para montaje y sujeción a la obra. Montaje, conexionado y comprobación de su correcto funcionamiento. Realización de pruebas de servicio.

| Código | Ud | Descripción | Rendimiento | Precio | Importe |
|---|---|---|---|---|---|
| VS0220011 | m | Tubo Silere evacuación insonorizada, D= 58mm | 1 | 17.75 | 17.75 |
| VS0221009 | u | Codo 87°30' Silere Evacuación Insonorizada,D= 58mm | 0.5 | 12.56 | 6.28 |
| VS0222005 | u | Derivación 45° Silere Evacuación Insonorizada, D= 58 mm | 0.333 | 21.19 | 7.06 |
| mo004 | h | Oficial 1º fontanero | 0.209 | 16.93 | 3.54 |
| mo005 | h | Ayudante fontanero | 0.209 | 14.35 | 3.00 |
| %0200 | % | Medios auxiliares | 2 % | 37.63 | 0.75 |
|  |  | Total |  |  | 38.38 |

**Silere78** TUBERÍA DE EVACUACIÓN INSONORIZADA SILERE, D=78mm (16/05/2011)
Precio: 39.84
Suministro y montaje de tubo SILERE de polipropileno monocapa con carga mineral para evacuación insonorizada de aguas residuales y pluviales por gravedad a baja y alta temperatura, de diámetro 78 mm y 4,5 mm de espesor, fabricado según norma UNE-EN 1451, conforme a las especificaciones del DB-HR del CTE y RD 1367/2007 "Ley del Ruido", para unión mediante boca con junta elástica monolabial, certificado Fraunhofer nivel de fono absorbencia 6 dB (A) con caudal de descarga 2l/s según EN 14366. Presentación en barras de 1 m, 2 m y 3 m de color blanco roto, gama Silere de la serie sistemas de evacuación insonorizada ITALSAN. Incluye: Replanteo del recorrido de la bajante y de la situación de los elementos de sujeción. Presentación en seco de los tubos. Fijación del material auxiliar para montaje y sujeción a la obra. Montaje, conexionado y comprobación de su correcto funcionamiento. Realización de pruebas de servicio.

| Código | Ud | Descripción | Rendimiento | Precio | Importe |
|---|---|---|---|---|---|
| VS0220031 | m | Tubo Silere evacuación insonorizada, D= 78mm | 1 | 18.61 | 18.61 |
| VS0221019 | u | Codo 87°30' Silere Evacuación Insonorizada,,D= 78mm | 0.5 | 12.56 | 6.28 |
| VS0222009 | u | Derivación 45° Silere Evacuación Insonorizada, D= 78 mm | 0.333 | 22.91 | 7.63 |
| mo004 | h | Oficial 1º fontanero | 0.209 | 16.93 | 3.54 |
| mo005 | h | Ayudante fontanero | 0.209 | 14.35 | 3.00 |
| %0200 | % | Medios auxiliares | 2 % | 39.06 | 0.78 |
|  |  | Total |  |  | 39.84 |

**Silere90** TUBERÍA DE EVACUACIÓN INSONORIZADA SILERE, D=90mm (16/05/2011)
Precio: 45.33
Suministro y montaje de tubo SILERE de polipropileno monocapa con carga mineral para evacuación insonorizada de aguas residuales y pluviales por gravedad a baja y alta temperatura, de diámetro 90 mm y 4,5 mm de espesor, fabricado según norma UNE-EN 1451, conforme a las especificaciones del DB-HR del CTE y RD 1367/2007 "Ley del Ruido", para unión mediante boca con junta elástica monolabial, certificado Fraunhofer nivel de fono absorbencia 6 dB (A) con caudal de descarga 2l/s según EN 14366. Presentación en barras de 2 m y 3 m de color blanco roto, gama Silere de la serie sistemas de evacuación insonorizada ITALSAN. Incluye: Replanteo del recorrido de la bajante y de la situación de los elementos de sujeción. Presentación en seco de los tubos. Fijación del material auxiliar para montaje y sujeción a la obra. Montaje, conexionado y comprobación de su correcto funcionamiento. Realización de pruebas de servicio.

| Código | Ud | Descripción | Rendimiento | Precio | Importe |
|---|---|---|---|---|---|
| VS0220050 | m | Tubo Silere evacuación insonorizada, D= 90mm | 1 | 22.03 | 22.03 |
| VS0221029 | u | Codo 87°30' Silere Evacuación Insonorizada, D= 90mm | 0.5 | 16.64 | 8.32 |
| VS0222013 | u | Derivación 45° Silere Evacuación Insonorizada, D= 90 mm | 0.333 | 22.68 | 7.55 |
| mo004 | h | Oficial 1º fontanero | 0.209 | 16.93 | 3.54 |
| mo005 | h | Ayudante fontanero | 0.209 | 14.35 | 3.00 |
| %0200 | % | Medios auxiliares | 2 % | 44.44 | 0.89 |
|  |  | Total |  |  | 45.33 |

**Silere110** TUBERÍA DE EVACUACIÓN INSONORIZADA SILERE, D=110mm (16/05/2011)
Precio: 52.41
Suministro y montaje de tubo SILERE de polipropileno monocapa con carga mineral para evacuación insonorizada de aguas residuales y pluviales por gravedad a baja y alta temperatura, de diámetro 110 mm y 5,4 mm de espesor, fabricado según norma UNE-EN 1451, conforme a las especificaciones del DB-HR del CTE y RD 1367/2007 "Ley del Ruido", para unión mediante boca con junta elástica monolabial, certificado Fraunhofer nivel de fono absorbencia 6 dB (A) con caudal de descarga 2l/s según EN 14366. Presentación en barras de 0,25 m, 0,5 m, 1 m, 2m y 3 m de color blanco roto, gama Silere de la serie sistemas de evacuación insonorizada ITALSAN. Incluye: Replanteo del recorrido de la bajante y de la situación de los elementos de sujeción. Presentación en seco de los tubos. Fijación del material auxiliar para montaje y sujeción a la obra. Montaje, conexionado y comprobación de su correcto funcionamiento. Realización de pruebas de servicio.

| Código | Ud | Descripción | Rendimiento | Precio | Importe |
|---|---|---|---|---|---|
| VS0220061 | m | Tubo Silere evacuación insonorizada, D= 110mm | 1 | 25.03 | 25.03 |
| VS0221039 | u | Codo 87°30' Silere Evacuación Insonorizada,,D= 110mm | 0.5 | 17.85 | 8.93 |
| VS0222019 | u | Derivación 45° Silere Evacuación Insonorizada, D= 110mm | 0.333 | 32.66 | 10.88 |
| mo004 | h | Oficial 1º fontanero | 0.209 | 16.93 | 3.54 |
| mo005 | h | Ayudante fontanero | 0.209 | 14.35 | 3.00 |
| %0200 | % | Medios auxiliares | 2 % | 51.38 | 1.03 |
|  |  | Total |  |  | 52.41 |

**Silere135** TUBERÍA DE EVACUACIÓN INSONORIZADA SILERE, D=135mm (16/05/2011)
Precio: 76.45
Suministro y montaje de tubo SILERE de polipropileno monocapa con carga mineral para evacuación insonorizada de aguas residuales y pluviales por gravedad a baja y alta temperatura, de diámetro 135 mm y 5,6 mm de espesor, fabricado según norma UNE-EN 1451, conforme a las especificaciones del DB-HR del CTE y RD 1367/2007 "Ley del Ruido", para unión mediante boca con junta elástica monolabial, certificado Fraunhofer nivel de fono absorbencia 6 dB (A) con caudal de descarga 2l/s según EN 14366. Presentación en barras de 1 m y 3 m de color blanco roto, gama Silere de la serie sistemas de evacuación insonorizada ITALSAN. Incluye: Replanteo del recorrido de la bajante y de la situación de los elementos de sujeción. Presentación en seco de los tubos. Fijación del material auxiliar para montaje y sujeción a la obra. Montaje, conexionado y comprobación de su correcto funcionamiento. Realización de pruebas de servicio.

| Código | Ud | Descripción | Rendimiento | Precio | Importe |
|---|---|---|---|---|---|
| VS0220081 | m | Tubo Silere evacuación insonorizada, D= 135mm | 1 | 34.24 | 34.24 |
| VS0221049 | u | Codo 87°30' Silere Evacuación Insonorizada, D= 135mm | 0.5 | 28.81 | 14.41 |
| VS0222023 | u | Derivación 45° Silere Evacuación Insonorizada, D= 135mm | 0.333 | 59.34 | 19.76 |
| mo004 | h | Oficial 1º fontanero | 0.209 | 16.93 | 3.54 |
| mo005 | h | Ayudante fontanero | 0.209 | 14.35 | 3.00 |
| %0200 | % | Medios auxiliares | 2 % | 74.95 | 1.50 |
|  |  | Total |  |  | 76.45 |

**Silere160** TUBERÍA DE EVACUACIÓN INSONORIZADA SILERE, D=160mm (16/05/2011)
Precio: 102.85
Suministro y montaje de tubo SILERE de polipropileno monocapa con carga mineral para evacuación insonorizada de aguas residuales y pluviales por gravedad a baja y alta temperatura, de diámetro 160 mm y 5,6 mm de espesor, fabricado según norma UNE-EN 1451, conforme a las especificaciones del DB-HR del CTE y RD 1367/2007 "Ley del Ruido", para unión mediante boca con junta elástica monolabial, certificado Fraunhofer nivel de fono absorbencia 6 dB (A) con caudal de descarga 2l/s según EN 14366. Presentación en barras de 1 m y 3 m de color blanco roto, gama Silere de la serie sistemas de evacuación insonorizada ITALSAN. Incluye: Replanteo del recorrido de la bajante y de la situación de los elementos de sujeción. Presentación en seco de los tubos. Fijación del material auxiliar para montaje y sujeción a la obra. Montaje, conexionado y comprobación de su correcto funcionamiento. Realización de pruebas de servicio.

| Código | Ud | Descripción | Rendimiento | Precio | Importe |
|---|---|---|---|---|---|
| VS0220101 | m | Tubo Silere evacuación insonorizada, D= 160mm | 1 | 46.21 | 46.21 |
| VS0221059 | u | Codo 87°30' Silere Evacuación Insonorizada, D= 160mm | 0.5 | 40.62 | 20.31 |
| VS0222027 | u | Derivación 45° Silere Evacuación Insonorizada, D= 160 mm | 0.333 | 83.4 | 27.77 |
| mo004 | h | Oficial 1º fontanero | 0.209 | 16.93 | 3.54 |
| mo005 | h | Ayudante fontanero | 0.209 | 14.35 | 3.00 |
| %0200 | % | Medios auxiliares | 2 % | 100.83 | 2.02 |
|  |  | Total |  |  | 102.85 |

## ECOFORTE Sistema de evacuación y saneamiento enterrado de PP-HM ECOFORTE (16/05/2011)

**Ecoforte110-SN4** m TUBERÍA DE EVACUACIÓN Y SANEAMIENTO ENTERRADO ECOFORTE, D=110mm SN4 (16/05/2011)
Precio: 22.16
Suministro y montaje de tubo de polipropileno de alto módulo (PP-HM) triple capa para sistemas de evacuación y saneamiento enterrado sin presión a baja y alta temperatura, de diámetro 110 mm y 3,4 mm de espesor, fabricado según norma UNE-EN 13476-1:2007, código de aplicación U según UNE EN 13476, para unión mediante boca con junta elástica monolabial, I/p.p. accesorios. Rigidez anular SN4. Presentación en barras de 3 m, en color externo RAL 8023, interno 9003 de la gama Ecoforte de evacuación y saneamiento enterrado ITALSAN. Incluye: Replanteo del recorrido y de la situación de los elementos de sujeción. Presentación en seco de los tubos. Fijación del material auxiliar para montaje y sujeción a la obra. Montaje, conexionado y comprobación de su correcto funcionamiento. Realización de pruebas de servicio.

| Código | Ud | Descripción | Rendimiento | Precio | Importe |
|---|---|---|---|---|---|
| VSE010003 | m | Tubo Ecoforte para Evacuación y Saneamiento enterrado, D= 110 mm SN4 (material) | 1 | 17.04 | 17.04 |
| mo004 | h | Oficial 1º fontanero | 0.15 | 16.93 | 2.54 |
| mo005 | h | Ayudante fontanero | 0.15 | 14.35 | 2.15 |
| %0200 | % | Medios auxiliares | 2 % | 21.73 | 0.43 |
|  |  | Total |  |  | 22.16 |

**Ecoforte125-SN4** m TUBERÍA DE EVACUACIÓN Y SANEAMIENTO ENTERRADO ECOFORTE, D=125mm SN4 (16/05/2011)
Precio: 31.69
Suministro y montaje de tubo de polipropileno de alto módulo (PP-HM) triple capa para sistemas de evacuación y saneamiento enterrado sin presión a baja y alta temperatura, de diámetro 125 mm y 3,9 mm de espesor, fabricado según norma UNE-EN 13476-1:2007, código de aplicación U según UNE EN 13476, para unión mediante boca con junta elástica monolabial, I/p.p. accesorios. Rigidez anular SN4. Presentación en barras de 3 m, en color externo RAL 8023, interno 9003 de la gama Ecoforte de evacuación y saneamiento enterrado ITALSAN. Incluye: Replanteo del recorrido y de la situación de los elementos de sujeción. Presentación en seco de los tubos. Fijación del material auxiliar para montaje y sujeción a la obra. Montaje, conexionado y comprobación de su correcto funcionamiento. Realización de pruebas de servicio.

| Código | Ud | Descripción | Rendimiento | Precio | Importe |
|---|---|---|---|---|---|
| VSE010013 | m | Tubo Ecoforte para Evacuación y Saneamiento enterrado, D= 125 mm SN4 (material) | 1 | 26.38 | 26.38 |
| mo004 | h | Oficial 1º fontanero | 0.15 | 16.93 | 2.54 |
| mo005 | h | Ayudante fontanero | 0.15 | 14.35 | 2.15 |
| %0200 | % | Medios auxiliares | 2 % | 31.07 | 0.62 |
|  |  | Total |  |  | 31.69 |

**Ecoforte160-SN4** m TUBERÍA DE EVACUACIÓN Y SANEAMIENTO ENTERRADO ECOFORTE, D=160mm SN4 (16/05/2011)
Precio: 41.79
Suministro y montaje de tubo de polipropileno de alto módulo (PP-HM) triple capa para sistemas de evacuación y saneamiento enterrado sin presión a baja y alta temperatura, de diámetro 160 mm y 4,9 mm de espesor, fabricado según norma UNE-EN 13476-1:2007, código de aplicación U según UNE EN 13476, para unión mediante boca con junta elástica monolabial, I/p.p. accesorios. Rigidez anular SN4. Presentación en barras de 3 m, en color externo RAL 8023, interno 9003 de la gama Ecoforte de evacuación y saneamiento enterrado ITALSAN. Incluye: Replanteo del recorrido y de la situación de los elementos de sujeción. Presentación en seco de los tubos. Fijación del material auxiliar para montaje y sujeción a la obra. Montaje, conexionado y comprobación de su correcto funcionamiento. Realización de pruebas de servicio.

| Código | Ud | Descripción | Rendimiento | Precio | Importe |
|---|---|---|---|---|---|
| VSE010023 | m | Tubo Ecoforte para Evacuación y Saneamiento enterrado, D= 160 mm SN4 (material) | 1 | 36.28 | 36.28 |
| mo004 | h | Oficial 1º fontanero | 0.15 | 16.93 | 2.54 |
| mo005 | h | Ayudante fontanero | 0.15 | 14.35 | 2.15 |
| %0200 | % | Medios auxiliares | 2 % | 40.97 | 0.82 |
|  |  | Total |  |  | 41.79 |

**Ecoforte200-SN4** m TUBERÍA DE EVACUACIÓN Y SANEAMIENTO ENTERRADO ECOFORTE, D=200mm SN4 (16/05/2011)
Precio: 67.6
Suministro y montaje de tubo de polipropileno de alto módulo (PP-HM) triple capa para sistemas de evacuación y saneamiento enterrado sin presión a baja y alta temperatura, de diámetro 200 mm y 6,2 mm de espesor, fabricado según norma UNE-EN 13476-1:2007, código de aplicación U según UNE EN 13476, para unión mediante boca con junta elástica monolabial, I/p.p. accesorios. Rigidez anular SN4. Presentación en barras de 3 m, en color externo RAL 8023, interno 9003 de la gama Ecoforte de evacuación y saneamiento enterrado ITALSAN. Incluye: Replanteo del recorrido y de la situación de los elementos de sujeción. Presentación en seco de los tubos. Fijación del material auxiliar para montaje y sujeción a la obra. Montaje, conexionado y comprobación de su correcto funcionamiento. Realización de pruebas de servicio.

| Código | Ud | Descripción | Rendimiento | Precio | Importe |
|---|---|---|---|---|---|
| VSE010033 | m | Tubo Ecoforte para Evacuación y Saneamiento enterrado, D= 200 mm SN4 (material) | 1 | 61.58 | 61.58 |
| mo004 | h | Oficial 1º fontanero | 0.15 | 16.93 | 2.54 |
| mo005 | h | Ayudante fontanero | 0.15 | 14.35 | 2.15 |
| %0200 | % | Medios auxiliares | 2 % | 66.27 | 1.33 |
|  |  | Total |  |  | 67.6 |

**Ecoforte250-SN4** m TUBERÍA DE EVACUACIÓN Y SANEAMIENTO ENTERRADO ECOFORTE, D=250mm SN4 (16/05/2011)
Precio: 106.85
Suministro y montaje de tubo de polipropileno de alto módulo (PP-HM) triple capa para sistemas de evacuación y saneamiento enterrado sin presión a baja y alta temperatura, de diámetro 250 mm y 7,7 mm de espesor, fabricado según norma UNE-EN 13476-1:2007, código de aplicación U según UNE EN 13476, para unión mediante boca con junta elástica monolabial, I/p.p. accesorios. Rigidez anular SN4. Presentación en barras de 3 m, en color externo RAL 8023, interno 9003 de la gama Ecoforte de evacuación y saneamiento enterrado ITALSAN. Incluye: Replanteo del recorrido y de la situación de los elementos de sujeción. Presentación en seco de los tubos. Fijación del material auxiliar para montaje y sujeción a la obra. Montaje, conexionado y comprobación de su correcto funcionamiento. Realización de pruebas de servicio.

| Código | Ud | Descripción | Rendimiento | Precio | Importe |
|---|---|---|---|---|---|
| VSE010043 | m | Tubo Ecoforte para Evacuación y Saneamiento enterrado, D= 250 mm SN4 (material) | 1 | 100.06 | 100.06 |
| mo004 | h | Oficial 1º fontanero | 0.15 | 16.93 | 2.54 |
| mo005 | h | Ayudante fontanero | 0.15 | 14.35 | 2.15 |
| %0200 | % | Medios auxiliares | 2 % | 104.75 | 2.10 |
|  |  | Total |  |  | 106.85 |

**Ecoforte315-SN4** m TUBERÍA DE EVACUACIÓN Y SANEAMIENTO ENTERRADO ECOFORTE, D=315mm SN4 (16/05/2011)
Precio: 136.38
Suministro y montaje de tubo de polipropileno de alto módulo (PP-HM) triple capa para sistemas de evacuación y saneamiento enterrado sin presión a baja y alta temperatura, de diámetro 315 mm y 9,7 mm de espesor, fabricado según norma UNE-EN 13476-1:2007, código de aplicación U según UNE EN 13476, para unión mediante boca con junta elástica monolabial, I/p.p. accesorios. Rigidez anular SN4. Presentación en barras de 3 m, en color externo RAL 8023, interno 9003 de la gama Ecoforte de evacuación y saneamiento enterrado ITALSAN. Incluye: Replanteo del recorrido y de la situación de los elementos de sujeción. Presentación en seco de los tubos. Fijación del material auxiliar para montaje y sujeción a la obra. Montaje, conexionado y comprobación de su correcto funcionamiento. Realización de pruebas de servicio.

| Código | Ud | Descripción | Rendimiento | Precio | Importe |
|---|---|---|---|---|---|
| VSE010053 | m | Tubo Ecoforte para Evacuación y Saneamiento enterrado, D= 315 mm SN4 (material) | 1 | 129.02 | 129.02 |
| mo004 | h | Oficial 1º fontanero | 0.15 | 16.93 | 2.54 |
| mo005 | h | Ayudante fontanero | 0.15 | 14.35 | 2.15 |
| %0200 | % | Medios auxiliares | 2 % | 133.71 | 2.67 |
|  |  | Total |  |  | 136.38 |

**Ecoforte125-SN8** m TUBERÍA DE EVACUACIÓN Y SANEAMIENTO ENTERRADO ECOFORTE, D=125mm SN8 (16/05/2011)
Precio: 34.14
Suministro y montaje de tubo de polipropileno de alto módulo (PP-HM) triple capa para sistemas de evacuación y saneamiento enterrado sin presión a baja y alta temperatura, de diámetro 125 mm y 4,3 mm de espesor, fabricado según norma UNE-EN 13476-1:2007, código de aplicación U según UNE EN 13476, para unión mediante boca con junta elástica monolabial, I/p.p. accesorios. Rigidez anular SN8. Presentación en barras de 3 m, en color externo RAL 8023, interno 9003 de la gama Ecoforte de evacuación y saneamiento enterrado ITALSAN. Incluye: Replanteo del recorrido y de la situación de los elementos de sujeción. Presentación en seco de los tubos. Fijación del material auxiliar para montaje y sujeción a la obra. Montaje, conexionado y comprobación de su correcto funcionamiento. Realización de pruebas de servicio.

| Código | Ud | Descripción | Rendimiento | Precio | Importe |
|---|---|---|---|---|---|
| VSE010113 | m | Tubo Ecoforte para Evacuación y Saneamiento enterrado, D= 125 mm SN8 (material) | 1 | 27.93 | 27.93 |
| mo004 | h | Oficial 1º fontanero | 0.15 | 16.93 | 2.54 |
| mo005 | h | Ayudante fontanero | 0.209 | 14.35 | 3.00 |
| %0200 | % | Medios auxiliares | 2 % | 33.47 | 0.67 |
|  |  | Total |  |  | 34.14 |

**Ecoforte160-SN8** m TUBERÍA DE EVACUACIÓN Y SANEAMIENTO ENTERRADO ECOFORTE, D=160mm SN8 (16/05/2011)
Precio: 45.87
Suministro y montaje de tubo de polipropileno de alto módulo (PP-HM) triple capa para sistemas de evacuación y saneamiento enterrado sin presión a baja y alta temperatura, de diámetro 160 mm y 5,5 mm de espesor, fabricado según norma UNE-EN 13476-1:2007, código de aplicación U según UNE EN 13476, para unión mediante boca con junta elástica monolabial, I/p.p. accesorios. Rigidez anular SN8. Presentación en barras de 3 m, en color externo RAL 8023, interno 9003 de la gama Ecoforte de evacuación y saneamiento enterrado ITALSAN. Incluye: Replanteo del recorrido y de la situación de los elementos de sujeción. Presentación en seco de los tubos. Fijación del material auxiliar para montaje y sujeción a la obra. Montaje, conexionado y comprobación de su correcto funcionamiento. Realización de pruebas de servicio.

| Código | Ud | Descripción | Rendimiento | Precio | Importe |
|---|---|---|---|---|---|
| VSE010123 | m | Tubo Ecoforte para Evacuación y Saneamiento enterrado, D= 160 mm SN8 (material) | 1 | 39.43 | 39.43 |
| mo004 | h | Oficial 1º fontanero | 0.15 | 16.93 | 2.54 |
| mo005 | h | Ayudante fontanero | 0.209 | 14.35 | 3.00 |
| %0200 | % | Medios auxiliares | 2 % | 44.97 | 0.90 |
|  |  | Total |  |  | 45.87 |

**Ecoforte200-SN8** m TUBERÍA DE EVACUACIÓN Y SANEAMIENTO ENTERRADO ECOFORTE, D=200mm SN8 (16/05/2011)
Precio: 72.1
Suministro y montaje de tubo de polipropileno de alto módulo (PP-HM) triple capa para sistemas de evacuación y saneamiento enterrado sin presión a baja y alta temperatura, de diámetro 200 mm y 6,8 mm de espesor, fabricado según norma UNE-EN 13476-1:2007, código de aplicación U según UNE EN 13476, para unión mediante boca con junta elástica monolabial, I/p.p. accesorios. Rigidez anular SN8. Presentación en barras de 3 m, en color externo RAL 8023, interno 9003 de la gama Ecoforte de evacuación y saneamiento enterrado ITALSAN. Incluye: Replanteo del recorrido y de la situación de los elementos de sujeción. Presentación en seco de los tubos. Fijación del material auxiliar para montaje y sujeción a la obra. Montaje, conexionado y comprobación de su correcto funcionamiento. Realización de pruebas de servicio.

| Código | Ud | Descripción | Rendimiento | Precio | Importe |
|---|---|---|---|---|---|
| VSE010133 | m | Tubo Ecoforte para Evacuación y Saneamiento enterrado, D= 200 mm SN8 (material) | 1 | 65.15 | 65.15 |
| mo004 | h | Oficial 1º fontanero | 0.15 | 16.93 | 2.54 |
| mo005 | h | Ayudante fontanero | 0.209 | 14.35 | 3.00 |
| %0200 | % | Medios auxiliares | 2 % | 70.69 | 1.41 |
|  |  | Total |  |  | 72.1 |

**Ecoforte250-SN8** m TUBERÍA DE EVACUACIÓN Y SANEAMIENTO ENTERRADO ECOFORTE, D=250mm SN8 (16/05/2011)
Precio: 113.43
Suministro y montaje de tubo de polipropileno de alto módulo (PP-HM) triple capa para sistemas de evacuación y saneamiento enterrado sin presión a baja y alta temperatura, de diámetro 250 mm y 8,6 mm de espesor, fabricado según norma UNE-EN 13476-1:2007, código de aplicación U según UNE EN 13476, para unión mediante boca con junta elástica monolabial, I/p.p. accesorios. Rigidez anular SN8. Presentación en barras de 3 m, en color externo RAL 8023, interno 9003 de la gama Ecoforte de evacuación y saneamiento enterrado ITALSAN. Incluye: Replanteo del recorrido y de la situación de los elementos de sujeción. Presentación en seco de los tubos. Fijación del material auxiliar para montaje y sujeción a la obra. Montaje, conexionado y comprobación de su correcto funcionamiento. Realización de pruebas de servicio.

| Código | Ud | Descripción | Rendimiento | Precio | Importe |
|---|---|---|---|---|---|
| VSE010143 | m | Tubo Ecoforte para Evacuación y Saneamiento enterrado, D= 250 mm SN8 (material) | 1 | 105.67 | 105.67 |
| mo004 | h | Oficial 1º fontanero | 0.15 | 16.93 | 2.54 |
| mo005 | h | Ayudante fontanero | 0.209 | 14.35 | 3.00 |
| %0200 | % | Medios auxiliares | 2 % | 111.21 | 2.22 |
|  |  | Total |  |  | 113.43 |

**Ecoforte315-SN8** m TUBERÍA DE EVACUACIÓN Y SANEAMIENTO ENTERRADO ECOFORTE, D=315mm SN8 (16/05/2011)
Precio: 170.52
Suministro y montaje de tubo de polipropileno de alto módulo (PP-HM) triple capa para sistemas de evacuación y saneamiento enterrado sin presión a baja y alta temperatura, de diámetro 315 mm y 10,6 mm de espesor, fabricado según norma UNE-EN 13476-1:2007, código de aplicación U según UNE EN 13476, para unión mediante boca con junta elástica monolabial, I/p.p. accesorios. Rigidez anular SN8. Presentación en barras de 3 m, en color externo RAL 8023, interno 9003 de la gama Ecoforte de evacuación y saneamiento enterrado ITALSAN. Incluye: Replanteo del recorrido y de la situación de los elementos de sujeción. Presentación en seco de los tubos. Fijación del material auxiliar para montaje y sujeción a la obra. Montaje, conexionado y comprobación de su correcto funcionamiento. Realización de pruebas de servicio.

| Código | Ud | Descripción | Rendimiento | Precio | Importe |
|---|---|---|---|---|---|
| VSE010153 | m | Tubo Ecoforte para Evacuación y Saneamiento enterrado, D= 315 mm SN8 (material) | 1 | 161.64 | 161.64 |
| mo004 | h | Oficial 1º fontanero | 0.15 | 16.93 | 2.54 |
| mo005 | h | Ayudante fontanero | 0.209 | 14.35 | 3.00 |
| %0200 | % | Medios auxiliares | 2 % | 167.18 | 3.34 |
|  |  | Total |  |  | 170.52 |

**Ecoforte400-SN8** m TUBERÍA DE EVACUACIÓN Y SANEAMIENTO ENTERRADO ECOFORTE, D=400mm SN8 (16/05/2011)
Precio: 264.74
Suministro y montaje de tubo de polipropileno de alto módulo (PP-HM) triple capa para sistemas de evacuación y saneamiento enterrado sin presión a baja y alta temperatura, de diámetro 400 mm y 13,5 mm de espesor, fabricado según norma UNE-EN 13476-1:2007, código de aplicación U según UNE EN 13476, para unión mediante boca con junta elástica monolabial, I/p.p. accesorios. Rigidez anular SN8. Presentación en barras de 3 m, en color externo RAL 8023, interno 9003 de la gama Ecoforte de evacuación y saneamiento enterrado ITALSAN. Incluye: Replanteo del recorrido y de la situación de los elementos de sujeción. Presentación en seco de los tubos. Fijación del material auxiliar para montaje y sujeción a la obra. Montaje, conexionado y comprobación de su correcto funcionamiento. Realización de pruebas de servicio.

| Código | Ud | Descripción | Rendimiento | Precio | Importe |
|---|---|---|---|---|---|
| VSE010163 | m | Tubo Ecoforte para Evacuación y Saneamiento enterrado, D= 400 mm SN8 (material) | 1 | 254.01 | 254.01 |
| mo004 | h | Oficial 1º fontanero | 0.15 | 16.93 | 2.54 |
| mo005 | h | Ayudante fontanero | 0.209 | 14.35 | 3.00 |
| %0200 | % | Medios auxiliares | 2 % | 259.55 | 5.19 |
|  |  | Total |  |  | 264.74 |

**Ecoforte500-SN8** m TUBERÍA DE EVACUACIÓN Y SANEAMIENTO ENTERRADO ECOFORTE, D=500mm SN8 (16/05/2011)
Precio: 403.83
Suministro y montaje de tubo de polipropileno de alto módulo (PP-HM) triple capa para sistemas de evacuación y saneamiento enterrado sin presión a baja y alta temperatura, de diámetro 500 mm y 16,8 mm de espesor, fabricado según norma UNE-EN 13476-1:2007, código de aplicación U según UNE EN 13476, para unión mediante boca con junta elástica monolabial, I/p.p. accesorios. Rigidez anular SN8. Presentación en barras de 3 m, en color externo RAL 8023, interno 9003 de la gama Ecoforte de evacuación y saneamiento enterrado ITALSAN. Incluye: Replanteo del recorrido y de la situación de los elementos de sujeción. Presentación en seco de los tubos. Fijación del material auxiliar para montaje y sujeción a la obra. Montaje, conexionado y comprobación de su correcto funcionamiento. Realización de pruebas de servicio.

| Código | Ud | Descripción | Rendimiento | Precio | Importe |
|---|---|---|---|---|---|
| VSE010173 | m | Tubo Ecoforte para Evacuación y Saneamiento enterrado, D= 500 mm SN8 (material) | 1 | 390.37 | 390.37 |
| mo004 | h | Oficial 1º fontanero | 0.15 | 16.93 | 2.54 |
| mo005 | h | Ayudante fontanero | 0.209 | 14.35 | 3.00 |
| %0200 | % | Medios auxiliares | 2 % | 395.91 | 7.92 |
|  |  | Total |  |  | 403.83 |

**Ecoforte160-SN12** m TUBERÍA DE EVACUACIÓN Y SANEAMIENTO ENTERRADO ECOFORTE, D=160mm SN12 (16/05/2011)
Precio: 48.09
Suministro y montaje de tubo de polipropileno de alto módulo (PP-HM) triple capa para sistemas de evacuación y saneamiento enterrado sin presión a baja y alta temperatura, de diámetro 160 mm y 6,4 mm de espesor, fabricado según norma UNE-EN 13476-1:2007, código de aplicación U según UNE EN 13476, para unión mediante boca con junta elástica monolabial, I/p.p. accesorios. Rigidez anular SN12. Presentación en barras de 3 m, en color externo RAL 8023, interno 9003 de la gama Ecoforte de evacuación y saneamiento enterrado ITALSAN. Incluye: Replanteo del recorrido y de la situación de los elementos de sujeción. Presentación en seco de los tubos. Fijación del material auxiliar para montaje y sujeción a la obra. Montaje, conexionado y comprobación de su correcto funcionamiento. Realización de pruebas de servicio.

| Código | Ud | Descripción | Rendimiento | Precio | Importe |
|---|---|---|---|---|---|
| VSE010223 | m | Tubo Ecoforte para Evacuación y Saneamiento enterrado, D= 160 mm SN12 (material) | 1 | 41.61 | 41.61 |
| mo004 | h | Oficial 1º fontanero | 0.15 | 16.93 | 2.54 |
| mo005 | h | Ayudante fontanero | 0.209 | 14.35 | 3.00 |
| %0200 | % | Medios auxiliares | 2 % | 47.15 | 0.94 |
|  |  | Total |  |  | 48.09 |

**Ecoforte200-SN12** m TUBERÍA DE EVACUACIÓN Y SANEAMIENTO ENTERRADO ECOFORTE, D=200mm SN12 (16/05/2011)
Precio: 75.46
Suministro y montaje de tubo de polipropileno de alto módulo (PP-HM) triple capa para sistemas de evacuación y saneamiento enterrado sin presión a baja y alta temperatura, de diámetro 200 mm y 7,5 mm de espesor, fabricado según norma UNE-EN 13476-1:2007, código de aplicación U según UNE EN 13476, para unión mediante boca con junta elástica monolabial, I/p.p. accesorios. Rigidez anular SN12. Presentación en barras de 3 m, en color externo RAL 8023, interno 9003 de la gama Ecoforte de evacuación y saneamiento enterrado ITALSAN. Incluye: Replanteo del recorrido y de la situación de los elementos de sujeción. Presentación en seco de los tubos. Fijación del material auxiliar para montaje y sujeción a la obra. Montaje, conexionado y comprobación de su correcto funcionamiento. Realización de pruebas de servicio.

| Código | Ud | Descripción | Rendimiento | Precio | Importe |
|---|---|---|---|---|---|
| VSE010233 | m | Tubo Ecoforte para Evacuación y Saneamiento enterrado, D= 200 mm SN12 (material) | 1 | 68.44 | 68.44 |
| mo004 | h | Oficial 1º fontanero | 0.15 | 16.93 | 2.54 |
| mo005 | h | Ayudante fontanero | 0.209 | 14.35 | 3.00 |
| %0200 | % | Medios auxiliares | 2 % | 73.98 | 1.48 |
|  |  | Total |  |  | 75.46 |

**Ecoforte250-SN12** m TUBERÍA DE EVACUACIÓN Y SANEAMIENTO ENTERRADO ECOFORTE, D=250mm SN12 (16/05/2011)
Precio: 117.34
Suministro y montaje de tubo de polipropileno de alto módulo (PP-HM) triple capa para sistemas de evacuación y saneamiento enterrado sin presión a baja y alta temperatura, de diámetro 250 mm y 9,4 mm de espesor, fabricado según norma UNE-EN 13476-1:2007, código de aplicación U según UNE EN 13476, para unión mediante boca con junta elástica monolabial, I/p.p. accesorios. Rigidez anular SN12. Presentación en barras de 3 m, en color externo RAL 8023, interno 9003 de la gama Ecoforte de evacuación y saneamiento enterrado ITALSAN. Incluye: Replanteo del recorrido y de la situación de los elementos de sujeción. Presentación en seco de los tubos. Fijación del material auxiliar para montaje y sujeción a la obra. Montaje, conexionado y comprobación de su correcto funcionamiento. Realización de pruebas de servicio.

| Código | Ud | Descripción | Rendimiento | Precio | Importe |
|---|---|---|---|---|---|
| VSE010243 | m | Tubo Ecoforte para Evacuación y Saneamiento enterrado, D= 250 mm SN12 (material) | 1 | 109.5 | 109.50 |
| mo004 | h | Oficial 1º fontanero | 0.15 | 16.93 | 2.54 |
| mo005 | h | Ayudante fontanero | 0.209 | 14.35 | 3.00 |
| %0200 | % | Medios auxiliares | 2 % | 115.04 | 2.30 |
|  |  | Total |  |  | 117.34 |

**Ecoforte315-SN12** m TUBERÍA DE EVACUACIÓN Y SANEAMIENTO ENTERRADO ECOFORTE, D=315mm SN12 (16/05/2011)
Precio: 179.5
Suministro y montaje de tubo de polipropileno de alto módulo (PP-HM) triple capa para sistemas de evacuación y saneamiento enterrado sin presión a baja y alta temperatura, de diámetro 315 mm y 11,6 mm de espesor, fabricado según norma UNE-EN 13476-1:2007, código de aplicación U según UNE EN 13476, para unión mediante boca con junta elástica monolabial, I/p.p. accesorios. Rigidez anular SN12. Presentación en barras de 3 m, en color externo RAL 8023, interno 9003 de la gama Ecoforte de evacuación y saneamiento enterrado ITALSAN. Incluye: Replanteo del recorrido y de la situación de los elementos de sujeción. Presentación en seco de los tubos. Fijación del material auxiliar para montaje y sujeción a la obra. Montaje, conexionado y comprobación de su correcto funcionamiento. Realización de pruebas de servicio.

| Código | Ud | Descripción | Rendimiento | Precio | Importe |
|---|---|---|---|---|---|
| VSE010253 | m | Tubo Ecoforte para Evacuación y Saneamiento enterrado, D= 315 mm SN12 (material) | 1 | 170.44 | 170.44 |
| mo004 | h | Oficial 1º fontanero | 0.15 | 16.93 | 2.54 |
| mo005 | h | Ayudante fontanero | 0.209 | 14.35 | 3.00 |
| %0200 | % | Medios auxiliares | 2 % | 175.98 | 3.52 |
|  |  | Total |  |  | 179.5 |

**Ecoforte400-SN12** m TUBERÍA DE EVACUACIÓN Y SANEAMIENTO ENTERRADO ECOFORTE, D=400mm SN12 (16/05/2011)
Precio: 283.8
Suministro y montaje de tubo de polipropileno de alto módulo (PP-HM) triple capa para sistemas de evacuación y saneamiento enterrado sin presión a baja y alta temperatura, de diámetro 400 mm y 15,0 mm de espesor, fabricado según norma UNE-EN 13476-1:2007, código de aplicación U según UNE EN 13476, para unión mediante boca con junta elástica monolabial, I/p.p. accesorios. Rigidez anular SN12. Presentación en barras de 3 m, en color externo RAL 8023, interno 9003 de la gama Ecoforte de evacuación y saneamiento enterrado ITALSAN. Incluye: Replanteo del recorrido y de la situación de los elementos de sujeción. Presentación en seco de los tubos. Fijación del material auxiliar para montaje y sujeción a la obra. Montaje, conexionado y comprobación de su correcto funcionamiento. Realización de pruebas de servicio.

| Código | Ud | Descripción | Rendimiento | Precio | Importe |
|---|---|---|---|---|---|
| VSE010263 | m | Tubo Ecoforte para Evacuación y Saneamiento enterrado, D= 400 mm SN12 (material) | 1 | 272.7 | 272.70 |
| mo004 | h | Oficial 1º fontanero | 0.15 | 16.93 | 2.54 |
| mo005 | h | Ayudante fontanero | 0.209 | 14.35 | 3.00 |
| %0200 | % | Medios auxiliares | 2 % | 278.24 | 5.56 |
|  |  | Total |  |  | 283.8 |

**Ecoforte500-SN12** m TUBERÍA DE EVACUACIÓN Y SANEAMIENTO ENTERRADO ECOFORTE, D=500mm SN12 (16/05/2011)
Precio: 424.58
Suministro y montaje de tubo de polipropileno de alto módulo (PP-HM) triple capa para sistemas de evacuación y saneamiento enterrado sin presión a baja y alta temperatura, de diámetro 500 mm y 18,6 mm de espesor, fabricado según norma UNE-EN 13476-1:2007, código de aplicación U según UNE EN 13476, para unión mediante boca con junta elástica monolabial, I/p.p. accesorios. Rigidez anular SN12. Presentación en barras de 3 m, en color externo RAL 8023, interno 9003 de la gama Ecoforte de evacuación y saneamiento enterrado ITALSAN. Incluye: Replanteo del recorrido y de la situación de los elementos de sujeción. Presentación en seco de los tubos. Fijación del material auxiliar para montaje y sujeción a la obra. Montaje, conexionado y comprobación de su correcto funcionamiento. Realización de pruebas de servicio.

| Código | Ud | Descripción | Rendimiento | Precio | Importe |
|---|---|---|---|---|---|
| VSE010273 | m | Tubo Ecoforte para Evacuación y Saneamiento enterrado, D= 500 mm SN12 (material) | 1 | 410.71 | 410.71 |
| mo004 | h | Oficial 1º fontanero | 0.15 | 16.93 | 2.54 |
| mo005 | h | Ayudante fontanero | 0.209 | 14.35 | 3.00 |
| %0200 | % | Medios auxiliares | 2 % | 416.25 | 8.33 |
|  |  | Total |  |  | 424.58 |

**Ecoforte200-SN16** m TUBERÍA DE EVACUACIÓN Y SANEAMIENTO ENTERRADO ECOFORTE, D=200mm SN16 (16/05/2011)
Precio: 85.51
Suministro y montaje de tubo de polipropileno de alto módulo (PP-HM) triple capa para sistemas de evacuación y saneamiento enterrado sin presión a baja y alta temperatura, de diámetro 200 mm y 8,4 mm de espesor, fabricado según norma UNE-EN 13476-1:2007, código de aplicación U según UNE EN 13476, para unión mediante boca con junta elástica monolabial, I/p.p. accesorios. Rigidez anular SN16. Presentación en barras de 3 m, en color externo RAL 8023, interno 9003 de la gama Ecoforte de evacuación y saneamiento enterrado ITALSAN. Incluye: Replanteo del recorrido y de la situación de los elementos de sujeción. Presentación en seco de los tubos. Fijación del material auxiliar para montaje y sujeción a la obra. Montaje, conexionado y comprobación de su correcto funcionamiento. Realización de pruebas de servicio.

| Código | Ud | Descripción | Rendimiento | Precio | Importe |
|---|---|---|---|---|---|
| VSE010333 | m | Tubo Ecoforte para Evacuación y Saneamiento enterrado, D= 200 mm SN16 (material) | 1 | 78.29 | 78.29 |
| mo004 | h | Oficial 1º fontanero | 0.15 | 16.93 | 2.54 |
| mo005 | h | Ayudante fontanero | 0.209 | 14.35 | 3.00 |
| %0200 | % | Medios auxiliares | 2 % | 83.83 | 1.68 |
|  |  | Total |  |  | 85.51 |

**Ecoforte250-SN16** m TUBERÍA DE EVACUACIÓN Y SANEAMIENTO ENTERRADO ECOFORTE, D=250mm SN16 (16/05/2011)
Precio: 137.45
Suministro y montaje de tubo de polipropileno de alto módulo (PP-HM) triple capa para sistemas de evacuación y saneamiento enterrado sin presión a baja y alta temperatura, de diámetro 250 mm y 10,6 mm de espesor, fabricado según norma UNE-EN 13476-1:2007, código de aplicación U según UNE EN 13476, para unión mediante boca con junta elástica monolabial, I/p.p. accesorios. Rigidez anular SN16. Presentación en barras de 3 m, en color externo RAL 8023, interno 9003 de la gama Ecoforte de evacuación y saneamiento enterrado ITALSAN. Incluye: Replanteo del recorrido y de la situación de los elementos de sujeción. Presentación en seco de los tubos. Fijación del material auxiliar para montaje y sujeción a la obra. Montaje, conexionado y comprobación de su correcto funcionamiento. Realización de pruebas de servicio.

| Código | Ud | Descripción | Rendimiento | Precio | Importe |
|---|---|---|---|---|---|
| VSE010343 | m | Tubo Ecoforte para Evacuación y Saneamiento enterrado, D= 250 mm SN16 (material) | 1 | 129.21 | 129.21 |
| mo004 | h | Oficial 1º fontanero | 0.15 | 16.93 | 2.54 |
| mo005 | h | Ayudante fontanero | 0.209 | 14.35 | 3.00 |
| %0200 | % | Medios auxiliares | 2 % | 134.75 | 2.70 |
|  |  | Total |  |  | 137.45 |

**Ecoforte315-SN16** m TUBERÍA DE EVACUACIÓN Y SANEAMIENTO ENTERRADO ECOFORTE, D=315mm SN16 (16/05/2011)
Precio: 200.82
Suministro y montaje de tubo de polipropileno de alto módulo (PP-HM) triple capa para sistemas de evacuación y saneamiento enterrado sin presión a baja y alta temperatura, de diámetro 315 mm y 13,5 mm de espesor, fabricado según norma UNE-EN 13476-1:2007, código de aplicación U según UNE EN 13476, para unión mediante boca con junta elástica monolabial, I/p.p. accesorios. Rigidez anular SN16. Presentación en barras de 3 m, en color externo RAL 8023, interno 9003 de la gama Ecoforte de evacuación y saneamiento enterrado ITALSAN. Incluye: Replanteo del recorrido y de la situación de los elementos de sujeción. Presentación en seco de los tubos. Fijación del material auxiliar para montaje y sujeción a la obra. Montaje, conexionado y comprobación de su correcto funcionamiento. Realización de pruebas de servicio.

| Código | Ud | Descripción | Rendimiento | Precio | Importe |
|---|---|---|---|---|---|
| VSE010353 | m | Tubo Ecoforte para Evacuación y Saneamiento enterrado, D= 315 mm SN16 (material) | 1 | 191.34 | 191.34 |
| mo004 | h | Oficial 1º fontanero | 0.15 | 16.93 | 2.54 |
| mo005 | h | Ayudante fontanero | 0.209 | 14.35 | 3.00 |
| %0200 | % | Medios auxiliares | 2 % | 196.88 | 3.94 |
|  |  | Total |  |  | 200.82 |

**Ecoforte400-SN16** m TUBERÍA DE EVACUACIÓN Y SANEAMIENTO ENTERRADO ECOFORTE, D=400mm SN16 (16/05/2011)
Precio: 310.73
Suministro y montaje de tubo de polipropileno de alto módulo (PP-HM) triple capa para sistemas de evacuación y saneamiento enterrado sin presión a baja y alta temperatura, de diámetro 400 mm y 16,9 mm de espesor, fabricado según norma UNE-EN 13476-1:2007, código de aplicación U según UNE EN 13476, para unión mediante boca con junta elástica monolabial, I/p.p. accesorios. Rigidez anular SN16. Presentación en barras de 3 m, en color externo RAL 8023, interno 9003 de la gama Ecoforte de evacuación y saneamiento enterrado ITALSAN. Incluye: Replanteo del recorrido y de la situación de los elementos de sujeción. Presentación en seco de los tubos. Fijación del material auxiliar para montaje y sujeción a la obra. Montaje, conexionado y comprobación de su correcto funcionamiento. Realización de pruebas de servicio.

| Código | Ud | Descripción | Rendimiento | Precio | Importe |
|---|---|---|---|---|---|
| VSE010363 | m | Tubo Ecoforte para Evacuación y Saneamiento enterrado, D= 400 mm SN16 (material) | 1 | 299.1 | 299.10 |
| mo004 | h | Oficial 1º fontanero | 0.15 | 16.93 | 2.54 |
| mo005 | h | Ayudante fontanero | 0.209 | 14.35 | 3.00 |
| %0200 | % | Medios auxiliares | 2 % | 304.64 | 6.09 |
|  |  | Total |  |  | 310.73 |

**Ecoforte500-SN16** m TUBERÍA DE EVACUACIÓN Y SANEAMIENTO ENTERRADO ECOFORTE, D=500mm SN16 (16/05/2011)
Precio: 485.7
Suministro y montaje de tubo de polipropileno de alto módulo (PP-HM) triple capa para sistemas de evacuación y saneamiento enterrado sin presión a baja y alta temperatura, de diámetro 500 mm y 21,4 mm de espesor, fabricado según norma UNE-EN 13476-1:2007, código de aplicación U según UNE EN 13476, para unión mediante boca con junta elástica monolabial, I/p.p. accesorios. Rigidez anular SN16. Presentación en barras de 3 m, en color externo RAL 8023, interno 9003 de la gama Ecoforte de evacuación y saneamiento enterrado ITALSAN. Incluye: Replanteo del recorrido y de la situación de los elementos de sujeción. Presentación en seco de los tubos. Fijación del material auxiliar para montaje y sujeción a la obra. Montaje, conexionado y comprobación de su correcto funcionamiento. Realización de pruebas de servicio.

| Código | Ud | Descripción | Rendimiento | Precio | Importe |
|---|---|---|---|---|---|
| VSE010373 | m | Tubo Ecoforte para Evacuación y Saneamiento enterrado, D= 500 mm SN16 (material) | 1 | 470.64 | 470.64 |
| mo004 | h | Oficial 1º fontanero | 0.15 | 16.93 | 2.54 |
| mo005 | h | Ayudante fontanero | 0.209 | 14.35 | 3.00 |
| %0200 | % | Medios auxiliares | 2 % | 476.18 | 9.52 |
|  |  | Total |  |  | 485.7 |

**VS0501025** m Tubería en polipropileno triple capa reciclado fonoabsorbente, D= 40mm
Precio: 2.94
Tubo de polipropileno triple capa reciclado fonoabsorbente para evacuación insonorizada de aguas residuales y pluviales por gravedad a baja y alta temperatura, de diámetro 40 mm y espesor 1,8 mm, fabricado según norma UNE EN 1454, conforme a las especificaciones del DB - HR del CTE y RD 1367/2007 "Ley del Ruido", para unión mediante boca con junta elástica monolabial, certificado Fraunhofer nivel de fonoabsorbente 17 dB (A) con caudal lde descarga 2l/s según EN 14366. Presentación en barras de 0,5 m, 1m, y 3m de color gris , gama PPR Phono de la serie de sistemas de evacuación insonorizada ITALSAN

## Recursos

**VS0650013** m Tubo Triplus Evacuación insonorizada, D=32 mm
Tubo de polipropileno triple capa para evacuación insonorizada de aguas residuales y pluviales por gravedad a baja y alta temperatura, de diámetro 32 mm y 1,8 mm de espesor, fabricado y certificado según norma UNE-EN 1451, conforme a las especificaciones del DB-HR del CTE y RD 1367/2007 "Ley del Ruido", para unión mediante boca con junta elástica monolabial, certificado Fraunhofer nivel de fono absorbencia 12 dB (A) con caudal de descarga 2l/s según EN 14366. Presentación en barras de 0,5 m, 1 m y 3 m de color azul, gama Triplus de la serie sistemas de evacuación insonorizada ITALSAN.

**VS0650409** u Codo 87°30' Triplus Evacuación Insonorizada, D= 32mm
Codo 87°30' de polipropileno para evacuación insonorizada de aguas residuales y pluviales por gravedad a baja y alta temperatura, fabricado y certificado según norma UNE EN 1451, conforme a las especificaciones del DB-HR del CTE y RD 1367/2007 "Ley del Ruido", para unión mediante boca con junta elástica monolabial, certificado Fraunhofer nivel de fonoabsorbencia 12 dB con caudal de descarga 2l/s según EN 14366. Gama Triplus de la serie de sistemas de evacuación insonorizada ITALSAN.

**VS0650501** u Derivación 45° Triplus Evacuación Insonorizada, D= 32 mm
Derivación 45° de polipropileno para evacuación insonorizada de aguas residuales y pluviales por gravedad a baja y alta temperatura, fabricado y certificado según norma UNE EN 1451, conforme a las especificaciones del DB-HR del CTE y RD 1367/2007 "Ley del Ruido", para unión mediante boca con junta elástica monolabial, certificado Fraunhofer nivel de fonoabsorbencia 12 dB con caudal de descarga 2l/s según EN 14366. Gama Triplus de la serie de sistemas de evacuación insonorizada ITALSAN.

**VS0650033** m Tubo Triplus Evacuación insonorizada, D=40 mm
Tubo de polipropileno triple capa para evacuación insonorizada de aguas residuales y pluviales por gravedad a baja y alta temperatura, de diámetro 40 mm y 1,8 mm de espesor, fabricado y certificado según norma UNE-EN 1451, conforme a las especificaciones del DB-HR del CTE y RD 1367/2007 "Ley del Ruido", para unión mediante boca con junta elástica monolabial, certificado Fraunhofer nivel de fono absorbencia 12 dB (A) con caudal de descarga 2l/s según EN 14366. Presentación en barras de 0,5 m, 1 m, 2m y 3 m de color azul, gama Triplus de la serie sistemas de evacuación insonorizada ITALSAN.

**VS0650419** u Codo 87°30' Triplus Evacuación Insonorizada, D= 40mm
Codo 87°30' de polipropileno para evacuación insonorizada de aguas residuales y pluviales por gravedad a baja y alta temperatura, fabricado y certificado según norma UNE EN 1451, conforme a las especificaciones del DB-HR del CTE y RD 1367/2007 "Ley del Ruido", para unión mediante boca con junta elástica monolabial, certificado Fraunhofer nivel de fonoabsorbencia 12 dB con caudal de descarga 2l/s según EN 14366. Gama Triplus de la serie de sistemas de evacuación insonorizada ITALSAN.

**VS0650507** u Derivación 45° Triplus Evacuación Insonorizada, D= 40 mm
Derivación 45° de polipropileno para evacuación insonorizada de aguas residuales y pluviales por gravedad a baja y alta temperatura, fabricado y certificado según norma UNE EN 1451, conforme a las especificaciones del DB-HR del CTE y RD 1367/2007 "Ley del Ruido", para unión mediante boca con junta elástica monolabial, certificado Fraunhofer nivel de fonoabsorbencia 12 dB con caudal de descarga 2l/s según EN 14366. Gama Triplus de la serie de sistemas de evacuación insonorizada ITALSAN.

**VS0650053** m Tubo Triplus Evacuación insonorizada, D=50 mm
Tubo de polipropileno triple capa para evacuación insonorizada de aguas residuales y pluviales por gravedad a baja y alta temperatura, de diámetro 50 mm y 1,8 mm de espesor, fabricado y certificado según norma UNE-EN 1451, conforme a las especificaciones del DB-HR del CTE y RD 1367/2007 "Ley del Ruido", para unión mediante boca con junta elástica monolabial, certificado Fraunhofer nivel de fono absorbencia 12 dB (A) con caudal de descarga 2l/s según EN 14366. Presentación en barras de 0,5 m, 1 m, 2m y 3 m de color azul, gama Triplus de la serie sistemas de evacuación insonorizada ITALSAN.

**VS0650429** u Codo 87°30' Triplus Evacuación Insonorizada, D= 50mm
Codo 87°30' de polipropileno para evacuación insonorizada de aguas residuales y pluviales por gravedad a baja y alta temperatura, fabricado y certificado según norma UNE EN 1451, conforme a las especificaciones del DB-HR del CTE y RD 1367/2007 "Ley del Ruido", para unión mediante boca con junta elástica monolabial, certificado Fraunhofer nivel de fonoabsorbencia 12 dB con caudal de descarga 2l/s según EN 14366. Gama Triplus de la serie de sistemas de evacuación insonorizada ITALSAN.

**VS0650513** u Derivación 45° Triplus Evacuación Insonorizada, D= 50 mm
Derivación 45° de polipropileno para evacuación insonorizada de aguas residuales y pluviales por gravedad a baja y alta temperatura, fabricado y certificado según norma UNE EN 1451, conforme a las especificaciones del DB-HR del CTE y RD 1367/2007 "Ley del Ruido", para unión mediante boca con junta elástica monolabial, certificado Fraunhofer nivel de fonoabsorbencia 12 dB con caudal de descarga 2l/s según EN 14366. Gama Triplus de la serie de sistemas de evacuación insonorizada ITALSAN.

**VS0650073** m Tubo Triplus Evacuación insonorizada, D=75 mm
Tubo de polipropileno triple capa para evacuación insonorizada de aguas residuales y pluviales por gravedad a baja y alta temperatura, de diámetro 75 mm y 2,6 mm de espesor, fabricado y certificado según norma UNE-EN 1451, conforme a las especificaciones del DB-HR del CTE y RD 1367/2007 "Ley del Ruido", para unión mediante boca con junta elástica monolabial, certificado Fraunhofer nivel de fono absorbencia 12 dB (A) con caudal de descarga 2l/s según EN 14366. Presentación en barras de 0,5 m, 1 m, 2m y 3 m de color azul, gama Triplus de la serie sistemas de evacuación insonorizada ITALSAN.

**VS0650439** u Codo 87°30' Triplus Evacuación Insonorizada, D= 75mm
Codo 87°30' de polipropileno para evacuación insonorizada de aguas residuales y pluviales por gravedad a baja y alta temperatura, fabricado y certificado según norma UNE EN 1451, conforme a las especificaciones del DB-HR del CTE y RD 1367/2007 "Ley del Ruido", para unión mediante boca con junta elástica monolabial, certificado Fraunhofer nivel de fonoabsorbencia 12 dB con caudal de descarga 2l/s según EN 14366. Gama Triplus de la serie de sistemas de evacuación insonorizada ITALSAN.

**VS0650519** u Derivación 45° Triplus Evacuación Insonorizada, D= 75 mm
Derivación 45° de polipropileno para evacuación insonorizada de aguas residuales y pluviales por gravedad a baja y alta temperatura, fabricado y certificado según norma UNE EN 1451, conforme a las especificaciones del DB-HR del CTE y RD 1367/2007 "Ley del Ruido", para unión mediante boca con junta elástica monolabial, certificado Fraunhofer nivel de fonoabsorbencia 12 dB con caudal de descarga 2l/s según EN 14366. Gama Triplus de la serie de sistemas de evacuación insonorizada ITALSAN.

**VS0650093** m Tubo Triplus Evacuación insonorizada, D=90 mm
Tubo de polipropileno triple capa para evacuación insonorizada de aguas residuales y pluviales por gravedad a baja y alta temperatura, de diámetro 90 mm y 3,1 mm de espesor, fabricado y certificado según norma UNE-EN 1451, conforme a las especificaciones del DB-HR del CTE y RD 1367/2007 "Ley del Ruido", para unión mediante boca con junta elástica monolabial, certificado Fraunhofer nivel de fono absorbencia 12 dB (A) con caudal de descarga 2l/s según EN 14366. Presentación en barras de 0,5 m, 1 m, 2 m y 3 m de color azul, gama Triplus de la serie sistemas de evacuación insonorizada ITALSAN.

**VS0650449** u Codo 87°30' Triplus Evacuación Insonorizada, D= 90 mm
Codo 87°30' de polipropileno para evacuación insonorizada de aguas residuales y pluviales por gravedad a baja y alta temperatura, fabricado y certificado según norma UNE EN 1451, conforme a las especificaciones del DB-HR del CTE y RD 1367/2007 "Ley del Ruido", para unión mediante boca con junta elástica monolabial, certificado Fraunhofer nivel de fonoabsorbencia 12 dB con caudal de descarga 2l/s según EN 14366. Gama Triplus de la serie de sistemas de evacuación insonorizada ITALSAN.

**VS0650525** u Derivación 45° Triplus Evacuación Insonorizada, D= 90 mm
Derivación 45° de polipropileno para evacuación insonorizada de aguas residuales y pluviales por gravedad a baja y alta temperatura, fabricado y certificado según norma UNE EN 1451, conforme a las especificaciones del DB-HR del CTE y RD 1367/2007 "Ley del Ruido", para unión mediante boca con junta elástica monolabial, certificado Fraunhofer nivel de fonoabsorbencia 12 dB con caudal de descarga 2l/s según EN 14366. Gama Triplus de la serie de sistemas de evacuación insonorizada ITALSAN.

**1199** m Tubo Triplus Evacuación insonorizada, D=110 mm
Tubo de polipropileno triple capa para evacuación insonorizada de aguas residuales y pluviales por gravedad a baja y alta temperatura, de diámetro 110 mm y 3,4 mm de espesor, fabricado y certificado según norma UNE-EN 1451, conforme a las especificaciones del DB-HR del CTE y RD 1367/2007 "Ley del Ruido", para unión mediante boca con junta elástica monolabial, certificado Fraunhofer nivel de fono absorbencia 12 dB (A) con caudal de descarga 2l/s según EN 14366. Presentación en barras de 0,5 m, 1 m, 2 m y 3 m de color azul, gama Triplus de la serie sistemas de evacuación insonorizada ITALSAN.

**VS0650459** u Codo 87°30' Triplus Evacuación Insonorizada, D= 110 mm
Codo 87°30' de polipropileno para evacuación insonorizada de aguas residuales y pluviales por gravedad a baja y alta temperatura, fabricado y certificado según norma UNE EN 1451, conforme a las especificaciones del DB-HR del CTE y RD 1367/2007 "Ley del Ruido", para unión mediante boca con junta elástica monolabial, certificado Fraunhofer nivel de fonoabsorbencia 12 dB con caudal de descarga 2l/s según EN 14366. Gama Triplus de la serie de sistemas de evacuación insonorizada ITALSAN.

**VS0650531** u Derivación 45° Triplus Evacuación Insonorizada, D= 110 mm
Derivación 45° de polipropileno para evacuación insonorizada de aguas residuales y pluviales por gravedad a baja y alta temperatura, fabricado y certificado según norma UNE EN 1451, conforme a las especificaciones del DB-HR del CTE y RD 1367/2007 "Ley del Ruido", para unión mediante boca con junta elástica monolabial, certificado Fraunhofer nivel de fonoabsorbencia 12 dB con caudal de descarga 2l/s según EN 14366. Gama Triplus de la serie de sistemas de evacuación insonorizada ITALSAN.

**VS0650133** m Tubo Triplus Evacuación insonorizada, D=125 mm
Tubo de polipropileno triple capa para evacuación insonorizada de aguas residuales y pluviales por gravedad a baja y alta temperatura, de diámetro 125 mm y 3,9 mm de espesor, fabricado y certificado según norma UNE-EN 1451, conforme a las especificaciones del DB-HR del CTE y RD 1367/2007 "Ley del Ruido", para unión mediante boca con junta elástica monolabial, certificado Fraunhofer nivel de fono absorbencia 12 dB (A) con caudal de descarga 2l/s según EN 14366. Presentación en barras de 0,5 m, 1 m, 2 m y 3 m de color azul, gama Triplus de la serie sistemas de evacuación insonorizada ITALSAN.

**VS0650469** u Codo 87°30' Triplus Evacuación Insonorizada, D= 125 mm
Codo 87°30' de polipropileno para evacuación insonorizada de aguas residuales y pluviales por gravedad a baja y alta temperatura, fabricado y certificado según norma UNE EN 1451, conforme a las especificaciones del DB-HR del CTE y RD 1367/2007 "Ley del Ruido", para unión mediante boca con junta elástica monolabial, certificado Fraunhofer nivel de fonoabsorbencia 12 dB con caudal de descarga 2l/s según EN 14366. Gama Triplus de la serie de sistemas de evacuación insonorizada ITALSAN.

**VS0650537** u Derivación 45° Triplus Evacuación Insonorizada, D= 125 mm
Derivación 45° de polipropileno para evacuación insonorizada de aguas residuales y pluviales por gravedad a baja y alta temperatura, fabricado y certificado según norma UNE EN 1451, conforme a las especificaciones del DB-HR del CTE y RD 1367/2007 "Ley del Ruido", para unión mediante boca con junta elástica monolabial, certificado Fraunhofer nivel de fonoabsorbencia 12 dB con caudal de descarga 2l/s según EN 14366. Gama Triplus de la serie de sistemas de evacuación insonorizada ITALSAN.

**VS0650153** m Tubo Triplus Evacuación insonorizada, D=160 mm
Tubo de polipropileno triple capa para evacuación insonorizada de aguas residuales y pluviales por gravedad a baja y alta temperatura, de diámetro 160 mm y 4,9 mm de espesor, fabricado y certificado según norma UNE-EN 1451, conforme a las especificaciones del DB-HR del CTE y RD 1367/2007 "Ley del Ruido", para unión mediante boca con junta elástica monolabial, certificado Fraunhofer nivel de fono absorbencia 12 dB (A) con caudal de descarga 2l/s según EN 14366. Presentación en barras de 0,5 m, 1 m, 2 m y 3 m de color azul, gama Triplus de la serie sistemas de evacuación insonorizada ITALSAN.

**VS0650479** u Codo 87°30' Triplus Evacuación Insonorizada, D= 160 mm
Codo 87°30' de polipropileno para evacuación insonorizada de aguas residuales y pluviales por gravedad a baja y alta temperatura, fabricado y certificado según norma UNE EN 1451, conforme a las especificaciones del DB-HR del CTE y RD 1367/2007 "Ley del Ruido", para unión mediante boca con junta elástica monolabial, certificado Fraunhofer nivel de fonoabsorbencia 12 dB con caudal de descarga 2l/s según EN 14366. Gama Triplus de la serie de sistemas de evacuación insonorizada ITALSAN.

**VS0650543** u Derivación 45° Triplus Evacuación Insonorizada, D= 160 mm
Derivación 45° de polipropileno para evacuación insonorizada de aguas residuales y pluviales por gravedad a baja y alta temperatura, fabricado y certificado según norma UNE EN 1451, conforme a las especificaciones del DB-HR del CTE y RD 1367/2007 "Ley del Ruido", para unión mediante boca con junta elástica monolabial, certificado Fraunhofer nivel de fonoabsorbencia 12 dB con caudal de descarga 2l/s según EN 14366. Gama Triplus de la serie de sistemas de evacuación insonorizada ITALSAN.

**VS0650173** m Tubo Triplus Evacuación insonorizada, D=200 mm
Tubo de polipropileno triple capa para evacuación insonorizada de aguas residuales y pluviales por gravedad a baja y alta temperatura, de diámetro 200 mm y 6,2 mm de espesor, fabricado y certificado según norma UNE-EN 1451, conforme a las especificaciones del DB-HR del CTE y RD 1367/2007 "Ley del Ruido", para unión mediante boca con junta elástica monolabial, certificado Fraunhofer nivel de fono absorbencia 12 dB (A) con caudal de descarga 2l/s según EN 14366. Presentación en barras de 1 m, 2 m y 3 m de color azul, gama Triplus de la serie sistemas de evacuación insonorizada ITALSAN.

**VS0650489** u Codo 87°30' Triplus Evacuación Insonorizada, D= 200 mm
Codo 87°30' de polipropileno para evacuación insonorizada de aguas residuales y pluviales por gravedad a baja y alta temperatura, fabricado y certificado según norma UNE EN 1451, conforme a las especificaciones del DB-HR del CTE y RD 1367/2007 "Ley del Ruido", para unión mediante boca con junta elástica monolabial, certificado Fraunhofer nivel de fonoabsorbencia 12 dB con caudal de descarga 2l/s según EN 14366. Gama Triplus de la serie de sistemas de evacuación insonorizada ITALSAN.

**VS0650669** u Derivación 45° Triplus Evacuación Insonorizada, D= 200 mm
Derivación 45° de polipropileno para evacuación insonorizada de aguas residuales y pluviales por gravedad a baja y alta temperatura, fabricado y certificado según norma UNE EN 1451, conforme a las especificaciones del DB-HR del CTE y RD 1367/2007 "Ley del Ruido", para unión mediante boca con junta elástica monolabial, certificado Fraunhofer nivel de fonoabsorbencia 12 dB con caudal de descarga 2l/s según EN 14366. Gama Triplus de la serie de sistemas de evacuación insonorizada ITALSAN.

**VS0650193** m Tubo Triplus Evacuación insonorizada, D=250 mm
Tubo de polipropileno triple capa para evacuación insonorizada de aguas residuales y pluviales por gravedad a baja y alta temperatura, de diámetro 250 mm y 7,7 mm de espesor, fabricado y certificado según norma UNE-EN 1451, conforme a las especificaciones del DB-HR del CTE y RD 1367/2007 "Ley del Ruido", para unión mediante boca con junta elástica monolabial, certificado Fraunhofer nivel de fono absorbencia 12 dB (A) con caudal de descarga 2l/s según EN 14366. Presentación en barras de 1 m y 3 m de color azul, gama Triplus de la serie sistemas de evacuación insonorizada ITALSAN.

**VS0650499** u Codo 87°30' Triplus Evacuación Insonorizada, D= 250 mm
Codo 87°30' de polipropileno para evacuación insonorizada de aguas residuales y pluviales por gravedad a baja y alta temperatura, fabricado y certificado según norma UNE EN 1451, conforme a las especificaciones del DB-HR del CTE y RD 1367/2007 "Ley del Ruido", para unión mediante boca con junta elástica monolabial, certificado Fraunhofer nivel de fonoabsorbencia 12 dB con caudal de descarga 2l/s según EN 14366. Gama Triplus de la serie de sistemas de evacuación insonorizada ITALSAN.

**VS0650685** u Derivación 45° Triplus Evacuación Insonorizada, , D= 250 mm
Derivación 45° de polipropileno para evacuación insonorizada de aguas residuales y pluviales por gravedad a baja y alta temperatura, fabricado y certificado según norma UNE EN 1451, conforme a las especificaciones del DB-HR del CTE y RD 1367/2007 "Ley del Ruido", para unión mediante boca con junta elástica monolabial, certificado Fraunhofer nivel de fonoabsorbencia 12 dB con caudal de descarga 2l/s según EN 14366. Gama Triplus de la serie de sistemas de evacuación insonorizada ITALSAN.

**VS0501035** m Tubo PP3 Phono fonoabsorvente para Evacuación insonorizada, D= 40mm
Tubo de polipropileno triple capa reciclado fonoabsorvente para evacuación insonorizada de aguas residuales y pluviales por gravedad a baja y alta temperatura, de diámetro 40mm y 1,8 mm de espesor, fabricado según norma UNE-EN 1451, conforme a las especificaciones del DB-HR del CTE y RD 1367/2007 "Ley del Ruido", para unión mediante boca con junta elástica monolabial, certificado Fraunhofer nivel de fono absorbencia 17 dB (A) con caudal de descarga 2l/s según EN 14366. Presentación en barras de 0,5 m, 1 m y 3 m de color gris, gama PP3 Phono de la serie sistemas de evacuación insonorizada ITALSAN.

**VS0504023** u Codo 87°30' PP3 Phono, D= 40mm
Codo 87°30' de polipropileno fonoabsorvente para evacuación de aguas residuales y pluviales por gravedad a baja y alta temperatura, de diámetro 40mm, fabricado según norma UNE-EN 1451, conforme a las especificaciones del DB-HR del CTE y RD 1367/2007 "Ley del Ruido", para unión mediante boca con junta elástica monolabial, certificado Fraunhofer nivel de fono absorbencia 17 dB (A) con caudal de descarga 2l/s según EN 14366. Gama PP3 Phono de la serie sistemas de evacuación insonorizada ITALSAN.

**VS0508007** u Derivación 45° PP3 Phono, D= 40mm
Derivación 45° de polipropileno fonoabsorvente para evacuación de aguas residuales y pluviales por gravedad a baja y alta temperatura, de diámetro 40mm, fabricado según norma UNE-EN 1451, conforme a las especificaciones del DB-HR del CTE y RD 1367/2007 "Ley del Ruido", para unión mediante boca con junta elástica monolabial, certificado Fraunhofer nivel de fono absorbencia 17 dB (A) con caudal de descarga 2l/s según EN 14366. Gama PP3 Phono de la serie sistemas de evacuación insonorizada ITALSAN.

**VS0501055** m Tubo PP3 Phono fonoabsorvente para Evacuación insonorizada, D= 50mm
Tubo de polipropileno triple capa reciclado fonoabsorvente para evacuación insonorizada de aguas residuales y pluviales por gravedad a baja y alta temperatura, de diámetro 50mm y 1,8 mm de espesor, fabricado según norma UNE-EN 1451, conforme a las especificaciones del DB-HR del CTE y RD 1367/2007 "Ley del Ruido", para unión mediante boca con junta elástica monolabial, certificado Fraunhofer nivel de fono absorbencia 17 dB (A) con caudal de descarga 2l/s según EN 14366. Presentación en barras de 0,5 m, 1 m y 3 m de color gris, gama PP3 Phono de la serie sistemas de evacuación insonorizada ITALSAN.

**VS0504035** u Codo 87°30' PP3 Phono, D= 50mm
Codo 87°30' de polipropileno fonoabsorvente para evacuación de aguas residuales y pluviales por gravedad a baja y alta temperatura, de diámetro 50mm, fabricado según norma UNE-EN 1451, conforme a las especificaciones del DB-HR del CTE y RD 1367/2007 "Ley del Ruido", para unión mediante boca con junta elástica monolabial, certificado Fraunhofer nivel de fono absorbencia 17 dB (A) con caudal de descarga 2l/s según EN 14366. Gama PP3 Phono de la serie sistemas de evacuación insonorizada ITALSAN.

**VS0508013** u Derivación 45° PP3 Phono, D= 50mm
Derivación 45° de polipropileno fonoabsorvente para evacuación de aguas residuales y pluviales por gravedad a baja y alta temperatura, de diámetro 50mm, fabricado según norma UNE-EN 1451, conforme a las especificaciones del DB-HR del CTE y RD 1367/2007 "Ley del Ruido", para unión mediante boca con junta elástica monolabial, certificado Fraunhofer nivel de fono absorbencia 17 dB (A) con caudal de descarga 2l/s según EN 14366. Gama PP3 Phono de la serie sistemas de evacuación insonorizada ITALSAN.

**VS0501075** m Tubo PP3 Phono fonoabsorvente para Evacuación insonorizada, D= 75mm
Tubo de polipropileno triple capa reciclado fonoabsorvente para evacuación insonorizada de aguas residuales y pluviales por gravedad a baja y alta temperatura, de diámetro 75mm y 1,9 mm de espesor, fabricado según norma UNE-EN 1451, conforme a las especificaciones del DB-HR del CTE y RD 1367/2007 "Ley del Ruido", para unión mediante boca con junta elástica monolabial, certificado Fraunhofer nivel de fono absorbencia 17 dB (A) con caudal de descarga 2l/s según EN 14366. Presentación en barras de 3 m de color gris, gama PP3 Phono de la serie sistemas de evacuación insonorizada ITALSAN.

**VS0504047** u Codo 87°30' PP3 Phono, D= 75mm
Codo 87°30' de polipropileno fonoabsorvente para evacuación de aguas residuales y pluviales por gravedad a baja y alta temperatura, de diámetro 75 mm, fabricado según norma UNE-EN 1451, conforme a las especificaciones del DB-HR del CTE y RD 1367/2007 "Ley del Ruido", para unión mediante boca con junta elástica monolabial, certificado Fraunhofer nivel de fono absorbencia 17 dB (A) con caudal de descarga 2l/s según EN 14366. Gama PP3 Phono de la serie sistemas de evacuación insonorizada ITALSAN.

**VS0508019** u Derivación 45° PP3 Phono, D=75mm
Derivación 45° de polipropileno fonoabsorvente para evacuación de aguas residuales y pluviales por gravedad a baja y alta temperatura, de diámetro 75 mm, fabricado según norma UNE-EN 1451, conforme a las especificaciones del DB-HR del CTE y RD 1367/2007 "Ley del Ruido", para unión mediante boca con junta elástica monolabial, certificado Fraunhofer nivel de fono absorbencia 17 dB (A) con caudal de descarga 2l/s según EN 14366. Gama PP3 Phono de la serie sistemas de evacuación insonorizada ITALSAN.

**VS0501155** m Tubo PP3 Phono fonoabsorvente para Evacuación insonorizada, D= 90mm
Tubo de polipropileno triple capa reciclado fonoabsorvente para evacuación insonorizada de aguas residuales y pluviales por gravedad a baja y alta temperatura, de diámetro 90 mm y 2,2 mm de espesor, fabricado según norma UNE-EN 1451, conforme a las especificaciones del DB-HR del CTE y RD 1367/2007 "Ley del Ruido", para unión mediante boca con junta elástica monolabial, certificado Fraunhofer nivel de fono absorbencia 17 dB (A) con caudal de descarga 2l/s según EN 14366. Presentación en barras de 3 m de color gris, gama PP3 Phono de la serie sistemas de evacuación insonorizada ITALSAN.

**VS0599051** u Codo 87°30' PP3 Phono, D= 90mm
Codo 87°30' de polipropileno fonoabsorvente para evacuación de aguas residuales y pluviales por gravedad a baja y alta temperatura, de diámetro 90 mm, fabricado según norma UNE-EN 1451, conforme a las especificaciones del DB-HR del CTE y RD 1367/2007 "Ley del Ruido", para unión mediante boca con junta elástica monolabial, certificado Fraunhofer nivel de fono absorbencia 17 dB (A) con caudal de descarga 2l/s según EN 14366. Gama PP3 Phono de la serie sistemas de evacuación insonorizada ITALSAN.

**VS0599061** u Derivación 45° PP3 Phono, D=90mm
Derivación 45° de polipropileno fonoabsorvente para evacuación de aguas residuales y pluviales por gravedad a baja y alta temperatura, de diámetro 90 mm, fabricado según norma UNE-EN 1451, conforme a las especificaciones del DB-HR del CTE y RD 1367/2007 "Ley del Ruido", para unión mediante boca con junta elástica monolabial, certificado Fraunhofer nivel de fono absorbencia 17 dB (A) con caudal de descarga 2l/s según EN 14366. Gama PP3 Phono de la serie sistemas de evacuación insonorizada ITALSAN.

**VS0501095** m Tubo PP3 Phono fonoabsorvente para Evacuación insonorizada, D= 110mm
Tubo de polipropileno triple capa reciclado fonoabsorvente para evacuación insonorizada de aguas residuales y pluviales por gravedad a baja y alta temperatura, de diámetro 110 mm y 2,7 mm de espesor, fabricado según norma UNE-EN 1451, conforme a las especificaciones del DB-HR del CTE y RD 1367/2007 "Ley del Ruido", para unión mediante boca con junta elástica monolabial, certificado Fraunhofer nivel de fono absorbencia 17 dB (A) con caudal de descarga 2l/s según EN 14366. Presentación en barras de 0,5 m, 1 m y 3 m de color gris, gama PP3 Phono de la serie sistemas de evacuación insonorizada ITALSAN.

**VS0504059** u Codo 87°30' PP3 Phono, D= 110mm
Codo 87°30' de polipropileno fonoabsorvente para evacuación de aguas residuales y pluviales por gravedad a baja y alta temperatura, de diámetro 110 mm, fabricado según norma UNE-EN 1451, conforme a las especificaciones del DB-HR del CTE y RD 1367/2007 "Ley del Ruido", para unión mediante boca con junta elástica monolabial, certificado Fraunhofer nivel de fono absorbencia 17 dB (A) con caudal de descarga 2l/s según EN 14366. Gama PP3 Phono de la serie sistemas de evacuación insonorizada ITALSAN.

**VS0508025** u Derivación 45° PP3 Phono, D=110mm
Derivación 45° de polipropileno fonoabsorvente para evacuación de aguas residuales y pluviales por gravedad a baja y alta temperatura, de diámetro 110 mm, fabricado según norma UNE-EN 1451, conforme a las especificaciones del DB-HR del CTE y RD 1367/2007 "Ley del Ruido", para unión mediante boca con junta elástica monolabial, certificado Fraunhofer nivel de fono absorbencia 17 dB (A) con caudal de descarga 2l/s según EN 14366. Gama PP3 Phono de la serie sistemas de evacuación insonorizada ITALSAN.

**VS0501115** m Tubo PP3 Phono fonoabsorvente para Evacuación insonorizada, D= 125mm
Tubo de polipropileno triple capa reciclado fonoabsorbente para evacuación insonorizada de aguas residuales y pluviales por gravedad a baja y alta temperatura, de diámetro 125 mm y espesor 3,1 mm, fabricado según norma UNE EN 1454, conforme a las especificaciones del DB - HR del CTE y RD 1367/2007 "Ley del Ruido", para unión mediante boca con junta elástica monolabial, certificado Fraunhofer nivel de fonoabsorbente 17 dB (A) con caudal lde descarga 2l/s según EN 14366. Presentación en barras de 1m y 3m de color gris , gama Silere de la serie sistemas de evacuación insonorizada ITALSAN.

**VS0504071** u Codo 87°30' PP3 Phono, D= 125mm
Codo 87°30' de polipropileno fonoabsorvente para evacuación de aguas residuales y pluviales por gravedad a baja y alta temperatura, de diámetro 125 mm, fabricado según norma UNE-EN 1451, conforme a las especificaciones del DB-HR del CTE y RD 1367/2007 "Ley del Ruido", para unión mediante boca con junta elástica monolabial, certificado Fraunhofer nivel de fono absorbencia 17 dB (A) con caudal de descarga 2l/s según EN 14366. Gama PP3 Phono de la serie sistemas de evacuación insonorizada ITALSAN.

**VS0508031** u Derivación 45° PP3 Phono, D=125mm
Derivación 45° de polipropileno fonoabsorvente para evacuación de aguas residuales y pluviales por gravedad a baja y alta temperatura, de diámetro 125 mm, fabricado según norma UNE-EN 1451, conforme a las especificaciones del DB-HR del CTE y RD 1367/2007 "Ley del Ruido", para unión mediante boca con junta elástica monolabial, certificado Fraunhofer nivel de fono absorbencia 17 dB (A) con caudal de descarga 2l/s según EN 14366. Gama PP3 Phono de la serie sistemas de evacuación insonorizada ITALSAN.

**VS0501135** m Tubo PP3 Phono fonoabsorvente para Evacuación insonorizada, D= 160mm
Tubo de polipropileno triple capa reciclado fonoabsorvente para evacuación insonorizada de aguas residuales y pluviales por gravedad a baja y alta temperatura, de diámetro 160 mm y 3,9 mm de espesor, fabricado según norma UNE-EN 1451, conforme a las especificaciones del DB-HR del CTE y RD 1367/2007 "Ley del Ruido", para unión mediante boca con junta elástica monolabial, certificado Fraunhofer nivel de fono absorbencia 17 dB (A) con caudal de descarga 2l/s según EN 14366. Presentación en barras de 1 m y 3 m de color gris, gama PP3 Phono de la serie sistemas de evacuación insonorizada ITALSAN.

**VS0504083** u Codo 87°30' PP3 Phono, D= 160mm
Codo 87°30' de polipropileno fonoabsorvente para evacuación de aguas residuales y pluviales por gravedad a baja y alta temperatura, de diámetro 160 mm, fabricado según norma UNE-EN 1451, conforme a las especificaciones del DB-HR del CTE y RD 1367/2007 "Ley del Ruido", para unión mediante boca con junta elástica monolabial, certificado Fraunhofer nivel de fono absorbencia 17 dB (A) con caudal de descarga 2l/s según EN 14366. Gama PP3 Phono de la serie sistemas de evacuación insonorizada ITALSAN.

**VS0508037** u Derivación 45° PP3 Phono, D=160mm
Derivación 45° de polipropileno fonoabsorvente para evacuación de aguas residuales y pluviales por gravedad a baja y alta temperatura, de diámetro 160 mm, fabricado según norma UNE-EN 1451, conforme a las especificaciones del DB-HR del CTE y RD 1367/2007 "Ley del Ruido", para unión mediante boca con junta elástica monolabial, certificado Fraunhofer nivel de fono absorbencia 17 dB (A) con caudal de descarga 2l/s según EN 14366. Gama PP3 Phono de la serie sistemas de evacuación insonorizada ITALSAN.

**VS0220011** m Tubo Silere evacuación insonorizada, D= 58mm
Tubo de polipropileno monocapa con carga mineral para evacuación insonorizada de aguas residuales y pluviales por gravedad a baja y alta temperatura, de diámetro 58 mm y 4 mm de espesor, fabricado y certificado según norma UNE - EN 1451, conforme a las especificaciones del DB-HR del CTE y RD 1367/2007 "Ley del Ruido", para unión mediante boca con junta elástica monolabial, certificado Fraunhofer nivel de fono absorbencia 6 dB (A) con caudal de descarga de 2l/s según EN 14366. Presentación en barras de 1m, 2m y 3m de color blanco roto, gama Silere de la serie sistemas de evacuación insonorizada ITALSAN

**VS0221009** u Codo 87°30' Silere Evacuación Insonorizada,D= 58mm
Codo 87°30 monocapa con carga mineral para evacuación insonorizada de aguas residuales y pluviales por gravedad a baja y alta temperatura, de diámetro 58 mm, fabricado según norma UNE-EN 1451, conforme a las especificaciones del DB-HR del CTE y RD 1367/2007 "Ley del Ruido", para unión mediante boca con junta elástica monolabial, certificado Fraunhofer nivel de fono absorbencia 6 dB (A) con caudal de descarga 2l/s según EN 14366. Gama Silere de la serie sistemas de evacuación insonorizada ITALSAN.

**VS0222005** u Derivación 45° Silere Evacuación Insonorizada, D= 58 mm
Derivación 45° monocapa con carga mineral para evacuación insonorizada de aguas residuales y pluviales por gravedad a baja y alta temperatura, de diámetro 58 mm, fabricado según norma UNE-EN 1451, conforme a las especificaciones del DB-HR del CTE y RD 1367/2007 "Ley del Ruido", para unión mediante boca con junta elástica monolabial, certificado Fraunhofer nivel de fono absorbencia 6 dB (A) con caudal de descarga 2l/s según EN 14366. Gama Silere de la serie sistemas de evacuación insonorizada ITALSAN.

**VS0220031** m Tubo Silere evacuación insonorizada, D= 78mm
Tubo de polipropileno monocapa con carga mineral para evacuación insonorizada de aguas residuales y pluviales por gravedad a baja y alta temperatura, de diámetro 78 mm y 4,5 mm de espesor, fabricado y certificado según norma UNE-EN1451, conforme a las especificaciones del DB-HR del CTE y RD 1367/2007 "Ley del Ruido", para unión mediante boca con junta elástica monolabial, certificado Fraunhofer nivel de fono absorbencia 6 dB (A) con caudal de descarga de 2l/s según EN 14366. Presentación en barras de 1m, 2m y 3m de color blanco roto, gama Silere de la serie sistemas de evacuación insonorizada ITALSAN

**VS0221019** u Codo 87°30' Silere Evacuación Insonorizada,,D= 78mm
Codo 87°30 monocapa con carga mineral para evacuación insonorizada de aguas residuales y pluviales por gravedad a baja y alta temperatura, de diámetro 78 mm, fabricado según norma UNE-EN 1451, conforme a las especificaciones del DB-HR del CTE y RD 1367/2007 "Ley del Ruido", para unión mediante boca con junta elástica monolabial, certificado Fraunhofer nivel de fono absorbencia 6 dB (A) con caudal de descarga 2l/s según EN 14366. Gama Silere de la serie sistemas de evacuación insonorizada ITALSAN.

**VS0222009** u Derivación 45° Silere Evacuación Insonorizada, D= 78 mm
Derivación 45° monocapa con carga mineral para evacuación insonorizada de aguas residuales y pluviales por gravedad a baja y alta temperatura, de diámetro 78 mm, fabricado según norma UNE-EN 1451, conforme a las especificaciones del DB-HR del CTE y RD 1367/2007 "Ley del Ruido", para unión mediante boca con junta elástica monolabial, certificado Fraunhofer nivel de fono absorbencia 6 dB (A) con caudal de descarga 2l/s según EN 14366. Gama Silere de la serie sistemas de evacuación insonorizada ITALSAN.

**VS0220050** m Tubo Silere evacuación insonorizada, D= 90mm
Tubo de polipropileno monocapa con carga mineral para evacuación insonorizada de aguas residuales y pluviales por gravedad a baja y alta temperatura, de diámetro 90 mm y 4,5 mm de espesor, fabricado y certificado según UNE-EN 1451, conforme a las especificaciones del DB-HR del CTE y RD 1367/2007 "Ley del Ruido", para unión mediante boca con junta elástica monolabial, certificado Fraunhofer nivel de fono absorbencia 6 dB (A) con caudal de descarga de 2l/s según EN 14366. Presentación en barras de 2m y 3m de color blanco roto, gama Silere de la serie sistemas de evacuación insonorizada ITALSAN

**VS0221029** u Codo 87°30' Silere Evacuación Insonorizada, D= 90mm
Codo 87°30 monocapa con carga mineral para evacuación insonorizada de aguas residuales y pluviales por gravedad a baja y alta temperatura, de diámetro 90 mm, fabricado según norma UNE-EN 1451, conforme a las especificaciones del DB-HR del CTE y RD 1367/2007 "Ley del Ruido", para unión mediante boca con junta elástica monolabial, certificado Fraunhofer nivel de fono absorbencia 6 dB (A) con caudal de descarga 2l/s según EN 14366. Gama Silere de la serie sistemas de evacuación insonorizada ITALSAN.

**VS0222013** u Derivación 45° Silere Evacuación Insonorizada, D= 90 mm
Derivación 45° monocapa con carga mineral para evacuación insonorizada de aguas residuales y pluviales por gravedad a baja y alta temperatura, de diámetro 90 mm, fabricado según norma UNE-EN 1451, conforme a las especificaciones del DB-HR del CTE y RD 1367/2007 "Ley del Ruido", para unión mediante boca con junta elástica monolabial, certificado Fraunhofer nivel de fono absorbencia 6 dB (A) con caudal de descarga 2l/s según EN 14366. Gama Silere de la serie sistemas de evacuación insonorizada ITALSAN.

**VS0220061** m Tubo Silere evacuación insonorizada, D= 110mm
Tubo de polipropileno monocapa con carga mineral para evacuación insonorizada de aguas residuales y pluviales por gravedad a baja y alta temperatura, de diámetro 110 mm y 5,4 mm de espesor, fabricado y certificado según norma UNE-EN 1451, conforme a las especificaciones del DB-HR del CTE y RD 1367/2007 "Ley del Ruido", para unión mediante boca con junta elástica monolabial, certificado Fraunhofer nivel de fono absorbencia 6 dB (A) con caudal de descarga de 2l/s según EN 14366. Presentación en barras de 0,25m, 0,5m, 1m, 2m y 3m de color blanco roto, gama Silere de la serie sistemas de evacuación insonorizada ITALSAN

**VS0221039** u Codo 87°30' Silere Evacuación Insonorizada,,D= 110mm
Codo 87°30 monocapa con carga mineral para evacuación insonorizada de aguas residuales y pluviales por gravedad a baja y alta temperatura, de diámetro 110 mm, fabricado según norma UNE-EN 1451, conforme a las especificaciones del DB-HR del CTE y RD 1367/2007 "Ley del Ruido", para unión mediante boca con junta elástica monolabial, certificado Fraunhofer nivel de fono absorbencia 6 dB (A) con caudal de descarga 2l/s según EN 14366. Gama Silere de la serie sistemas de evacuación insonorizada ITALSAN.

**VS0222019** u Derivación 45° Silere Evacuación Insonorizada, D= 110mm
Derivación 45° monocapa con carga mineral para evacuación insonorizada de aguas residuales y pluviales por gravedad a baja y alta temperatura, de diámetro 110 mm, fabricado según norma UNE-EN 1451, conforme a las especificaciones del DB-HR del CTE y RD 1367/2007 "Ley del Ruido", para unión mediante boca con junta elástica monolabial, certificado Fraunhofer nivel de fono absorbencia 6 dB (A) con caudal de descarga 2l/s según EN 14366. Gama Silere de la serie sistemas de evacuación insonorizada ITALSAN.

**VS0220081** m Tubo Silere evacuación insonorizada, D= 135mm
Tubo de polipropileno monocapa con carga mineral para evacuación insonorizada de aguas residuales y pluviales por gravedad a baja y alta temperatura, de diámetro 135 mm y 5,6 mm de espesor, fabricado y certificado según norma UNE-EN 1451, conforme a las especificaciones del DB-HR del CTE y RD 1367/2007 "Ley del Ruido", para unión mediante boca con junta elástica monolabial, certificado Fraunhofer nivel de fono absorbencia 6 dB (A) con caudal de descarga de 2l/s según EN 14366. Presentación en barras de 1m y 3m de color blanco roto, gama Silere de la serie sistemas de evacuación insonorizada ITALSAN

**VS0221049** u Codo 87°30' Silere Evacuación Insonorizada, D= 135mm
Codo 87°30 monocapa con carga mineral para evacuación insonorizada de aguas residuales y pluviales por gravedad a baja y alta temperatura, de diámetro 135 mm, fabricado según norma UNE-EN 1451, conforme a las especificaciones del DB-HR del CTE y RD 1367/2007 "Ley del Ruido", para unión mediante boca con junta elástica monolabial, certificado Fraunhofer nivel de fono absorbencia 6 dB (A) con caudal de descarga 2l/s según EN 14366. Gama Silere de la serie sistemas de evacuación insonorizada ITALSAN.

**VS0222023** u Derivación 45° Silere Evacuación Insonorizada, D= 135mm
Derivación 45° monocapa con carga mineral para evacuación insonorizada de aguas residuales y pluviales por gravedad a baja y alta temperatura, de diámetro 135 mm, fabricado según norma UNE-EN 1451, conforme a las especificaciones del DB-HR del CTE y RD 1367/2007 "Ley del Ruido", para unión mediante boca con junta elástica monolabial, certificado Fraunhofer nivel de fono absorbencia 6 dB (A) con caudal de descarga 2l/s según EN 14366. Gama Silere de la serie sistemas de evacuación insonorizada ITALSAN.

**VS0220101** m Tubo Silere evacuación insonorizada, D= 160mm
Tubo de polipropileno monocapa con carga mineral para evacuación insonorizada de aguas residuales y pluviales por gravedad a baja y alta temperatura, de diámetro 160 mm y 5,6 mm de espesor, fabricado y certificado según norma UNE-EN 1451, conforme a las especificaciones del DB-HR del CTE y RD 1367/2007 "Ley del Ruido", para unión mediante boca con junta elástica monolabial, certificado Fraunhofer nivel de fono absorbencia 6 dB (A) con caudal de descarga de 2l/s según EN 14366. Presentación en barras de 1m y 3m de color blanco roto, gama Silere de la serie sistemas de evacuación insonorizada ITALSAN

**VS0221059** u Codo 87°30' Silere Evacuación Insonorizada, D= 160mm
Codo 87°30 monocapa con carga mineral para evacuación insonorizada de aguas residuales y pluviales por gravedad a baja y alta temperatura, de diámetro 160 mm, fabricado según norma UNE-EN 1451, conforme a las especificaciones del DB-HR del CTE y RD 1367/2007 "Ley del Ruido", para unión mediante boca con junta elástica monolabial, certificado Fraunhofer nivel de fono absorbencia 6 dB (A) con caudal de descarga 2l/s según EN 14366. Gama Silere de la serie sistemas de evacuación insonorizada ITALSAN.

**VS0222027** u Derivación 45° Silere Evacuación Insonorizada, D= 160 mm
Derivación 45° monocapa con carga mineral para evacuación insonorizada de aguas residuales y pluviales por gravedad a baja y alta temperatura, de diámetro 160 mm, fabricado según norma UNE-EN 1451, conforme a las especificaciones del DB-HR del CTE y RD 1367/2007 "Ley del Ruido", para unión mediante boca con junta elástica monolabial, certificado Fraunhofer nivel de fono absorbencia 6 dB (A) con caudal de descarga 2l/s según EN 14366. Gama Silere de la serie sistemas de evacuación insonorizada ITALSAN.

**VSE010003** m Tubo Ecoforte para Evacuación y Saneamiento enterrado, D= 110 mm SN4
Tubo de polipropileno de alto módulo (PP-HM) triple capa para sistemas de evacuación y saneamiento enterrado sin presión a baja y alta temperatura, de diámetro 110 mm y 3,4 mm de espesor, fabricado según norma UNE-EN 13476-1:2007, código de aplicación U según UNE EN 13476, para unión mediante boca con junta elástica monolabial. Rigidez anular SN4. Presentación en barras de 3 m en color externo RAL 8023, interno 9003 de la gama Ecoforte de evacuación y saneamiento enterrado ITALSAN.

**VSE010013** m Tubo Ecoforte para Evacuación y Saneamiento enterrado, D= 125 mm SN4
Tubo de polipropileno de alto módulo (PP-HM) triple capa para sistemas de evacuación y saneamiento enterrado sin presión a baja y alta temperatura, de diámetro 125 mm y 3,9 mm de espesor, fabricado según norma UNE-EN 13476-1:2007, código de aplicación U según UNE EN 13476, para unión mediante boca con junta elástica monolabial. Rigidez anular SN4. Presentación en barras de 3 m en color externo RAL 8023, interno 9003 de la gama Ecoforte de evacuación y saneamiento enterrado ITALSAN.

**VSE010023** m Tubo Ecoforte para Evacuación y Saneamiento enterrado, D= 160 mm SN4
Tubo de polipropileno de alto módulo (PP-HM) triple capa para sistemas de evacuación y saneamiento enterrado sin presión a baja y alta temperatura, de diámetro 160 mm y 4,9 mm de espesor, fabricado según norma UNE-EN 13476-1:2007, código de aplicación U según UNE EN 13476, para unión mediante boca con junta elástica monolabial. Rigidez anular SN4. Presentación en barras de 3 m en color externo RAL 8023, interno 9003 de la gama Ecoforte de evacuación y saneamiento enterrado ITALSAN.

**VSE010033** m Tubo Ecoforte para Evacuación y Saneamiento enterrado, D= 200 mm SN4
Tubo de polipropileno de alto módulo (PP-HM) triple capa para sistemas de evacuación y saneamiento enterrado sin presión a baja y alta temperatura, de diámetro 200 mm y 6,2 mm de espesor, fabricado según norma UNE-EN 13476-1:2007, código de aplicación U según UNE EN 13476, para unión mediante boca con junta elástica monolabial. Rigidez anular SN4. Presentación en barras de 3 m en color externo RAL 8023, interno 9003 de la gama Ecoforte de evacuación y saneamiento enterrado ITALSAN.

**VSE010043** m Tubo Ecoforte para Evacuación y Saneamiento enterrado, D= 250 mm SN4
Tubo de polipropileno de alto módulo (PP-HM) triple capa para sistemas de evacuación y saneamiento enterrado sin presión a baja y alta temperatura, de diámetro 250 mm y 7,7 mm de espesor, fabricado según norma UNE-EN 13476-1:2007, código de aplicación U según UNE EN 13476, para unión mediante boca con junta elástica monolabial. Rigidez anular SN4. Presentación en barras de 3 m en color externo RAL 8023, interno 9003 de la gama Ecoforte de evacuación y saneamiento enterrado ITALSAN.

**VSE010053** m Tubo Ecoforte para Evacuación y Saneamiento enterrado, D= 315 mm SN4
Tubo de polipropileno de alto módulo (PP-HM) triple capa para sistemas de evacuación y saneamiento enterrado sin presión a baja y alta temperatura, de diámetro 315 mm y 9,7 mm de espesor, fabricado según norma UNE-EN 13476-1:2007, código de aplicación U según UNE EN 13476, para unión mediante boca con junta elástica monolabial. Rigidez anular SN4. Presentación en barras de 3 m en color externo RAL 8023, interno 9003 de la gama Ecoforte de evacuación y saneamiento enterrado ITALSAN.

**VSE010113** m Tubo Ecoforte para Evacuación y Saneamiento enterrado, D= 125 mm SN8
Tubo de polipropileno de alto módulo (PP-HM) triple capa para sistemas de evacuación y saneamiento enterrado sin presión a baja y alta temperatura, de diámetro 125 mm y 4,3 mm de espesor, fabricado según norma UNE-EN 13476-1:2007, código de aplicación U según UNE EN 13476, para unión mediante boca con junta elástica monolabial. Rigidez anular SN8. Presentación en barras de 3 m en color externo RAL 8023, interno 9003 de la gama Ecoforte de evacuación y saneamiento enterrado ITALSAN

**VSE010123** m Tubo Ecoforte para Evacuación y Saneamiento enterrado, D= 160 mm SN8
Tubo de polipropileno de alto módulo (PP-HM) triple capa para sistemas de evacuación y saneamiento enterrado sin presión a baja y alta temperatura, de diámetro 160 mm y 5,5 mm de espesor, fabricado según norma UNE-EN 13476-1:2007, código de aplicación U según UNE EN 13476, para unión mediante boca con junta elástica monolabial. Rigidez anular SN8. Presentación en barras de 3 m en color externo RAL 8023, interno 9003 de la gama Ecoforte de evacuación y saneamiento enterrado ITALSAN

**VSE010133** m Tubo Ecoforte para Evacuación y Saneamiento enterrado, D= 200 mm SN8
Tubo de polipropileno de alto módulo (PP-HM) triple capa para sistemas de evacuación y saneamiento enterrado sin presión a baja y alta temperatura, de diámetro 200 mm y 6,8 mm de espesor, fabricado según norma UNE-EN 13476-1:2007, código de aplicación U según UNE EN 13476, para unión mediante boca con junta elástica monolabial. Rigidez anular SN8. Presentación en barras de 3 m en color externo RAL 8023, interno 9003 de la gama Ecoforte de evacuación y saneamiento enterrado ITALSAN

**VSE010143** m Tubo Ecoforte para Evacuación y Saneamiento enterrado, D= 250 mm SN8
Tubo de polipropileno de alto módulo (PP-HM) triple capa para sistemas de evacuación y saneamiento enterrado sin presión a baja y alta temperatura, de diámetro 250 mm y 8,6 mm de espesor, fabricado según norma UNE-EN 13476-1:2007, código de aplicación U según UNE EN 13476, para unión mediante boca con junta elástica monolabial. Rigidez anular SN8. Presentación en barras de 3 m en color externo RAL 8023, interno 9003 de la gama Ecoforte de evacuación y saneamiento enterrado ITALSAN

**VSE010153** m Tubo Ecoforte para Evacuación y Saneamiento enterrado, D= 315 mm SN8
Tubo de polipropileno de alto módulo (PP-HM) triple capa para sistemas de evacuación y saneamiento enterrado sin presión a baja y alta temperatura, de diámetro 315 mm y 10,6 mm de espesor, fabricado según norma UNE-EN 13476-1:2007, código de aplicación U según UNE EN 13476, para unión mediante boca con junta elástica monolabial. Rigidez anular SN8. Presentación en barras de 3 m en color externo RAL 8023, interno 9003 de la gama Ecoforte de evacuación y saneamiento enterrado ITALSAN

**VSE010163** m Tubo Ecoforte para Evacuación y Saneamiento enterrado, D= 400 mm SN8
Tubo de polipropileno de alto módulo (PP-HM) triple capa para sistemas de evacuación y saneamiento enterrado sin presión a baja y alta temperatura, de diámetro 400 mm y 13,5 mm de espesor, fabricado según norma UNE-EN 13476-1:2007, código de aplicación U según UNE EN 13476, para unión mediante boca con junta elástica monolabial. Rigidez anular SN8. Presentación en barras de 3 m en color externo RAL 8023, interno 9003 de la gama Ecoforte de evacuación y saneamiento enterrado ITALSAN

**VSE010173** m Tubo Ecoforte para Evacuación y Saneamiento enterrado, D= 500 mm SN8
Tubo de polipropileno de alto módulo (PP-HM) triple capa para sistemas de evacuación y saneamiento enterrado sin presión a baja y alta temperatura, de diámetro 500 mm y 16,8 mm de espesor, fabricado según norma UNE-EN 13476-1:2007, código de aplicación U según UNE EN 13476, para unión mediante boca con junta elástica monolabial. Rigidez anular SN8. Presentación en barras de 3 m en color externo RAL 8023, interno 9003 de la gama Ecoforte de evacuación y saneamiento enterrado ITALSAN

**VSE010223** m Tubo Ecoforte para Evacuación y Saneamiento enterrado, D= 160 mm SN12
Tubo de polipropileno de alto módulo (PP-HM) triple capa para sistemas de evacuación y saneamiento enterrado sin presión a baja y alta temperatura, de diámetro 160 mm y 6,2 mm de espesor, fabricado según norma UNE-EN 13476-1:2007, código de aplicación U según UNE EN 13476, para unión mediante boca con junta elástica monolabial. Rigidez anular SN12 . Presentación en barras de 3 m en color externo RAL 8023, interno 9003 de la gama Ecoforte de evacuación y saneamiento enterrado ITALSAN

**VSE010233** m Tubo Ecoforte para Evacuación y Saneamiento enterrado, D= 200 mm SN12
Tubo de polipropileno de alto módulo (PP-HM) triple capa para sistemas de evacuación y saneamiento enterrado sin presión a baja y alta temperatura, de diámetro 200 mm y 7,5 mm de espesor, fabricado según norma UNE-EN 13476-1:2007, código de aplicación U según UNE EN 13476, para unión mediante boca con junta elástica monolabial. Rigidez anular SN12 . Presentación en barras de 3 m en color externo RAL 8023, interno 9003 de la gama Ecoforte de evacuación y saneamiento enterrado ITALSAN

**VSE010243** m Tubo Ecoforte para Evacuación y Saneamiento enterrado, D= 250 mm SN12
Tubo de polipropileno de alto módulo (PP-HM) triple capa para sistemas de evacuación y saneamiento enterrado sin presión a baja y alta temperatura, de diámetro 250 mm y 9,4 mm de espesor, fabricado según norma UNE-EN 13476-1:2007, código de aplicación U según UNE EN 13476, para unión mediante boca con junta elástica monolabial. Rigidez anular SN12 . Presentación en barras de 3 m en color externo RAL 8023, interno 9003 de la gama Ecoforte de evacuación y saneamiento enterrado ITALSAN

**VSE010253** m Tubo Ecoforte para Evacuación y Saneamiento enterrado, D= 315 mm SN12
Tubo de polipropileno de alto módulo (PP-HM) triple capa para sistemas de evacuación y saneamiento enterrado sin presión a baja y alta temperatura, de diámetro 315 mm y 11,6 mm de espesor, fabricado según norma UNE-EN 13476-1:2007, código de aplicación U según UNE EN 13476, para unión mediante boca con junta elástica monolabial. Rigidez anular SN12 . Presentación en barras de 3 m en color externo RAL 8023, interno 9003 de la gama Ecoforte de evacuación y saneamiento enterrado ITALSAN

**VSE010263** m Tubo Ecoforte para Evacuación y Saneamiento enterrado, D= 400 mm SN12
Tubo de polipropileno de alto módulo (PP-HM) triple capa para sistemas de evacuación y saneamiento enterrado sin presión a baja y alta temperatura, de diámetro 400 mm y 15,0 mm de espesor, fabricado según norma UNE-EN 13476-1:2007, código de aplicación U según UNE EN 13476, para unión mediante boca con junta elástica monolabial. Rigidez anular SN12. Presentación en barras de 3 m en color externo RAL 8023, interno 9003 de la gama Ecoforte de evacuación y saneamiento enterrado ITALSAN

**VSE010273** m Tubo Ecoforte para Evacuación y Saneamiento enterrado, D= 500 mm SN12
Tubo de polipropileno de alto módulo (PP-HM) triple capa para sistemas de evacuación y saneamiento enterrado sin presión a baja y alta temperatura, de diámetro 500 mm y 18,6 mm de espesor, fabricado según norma UNE-EN 13476-1:2007, código de aplicación U según UNE EN 13476, para unión mediante boca con junta elástica monolabial. Rigidez anular SN12. Presentación en barras de 3 m en color externo RAL 8023, interno 9003 de la gama Ecoforte de evacuación y saneamiento enterrado ITALSAN

**VSE010333** m Tubo Ecoforte para Evacuación y Saneamiento enterrado, D= 200 mm SN16
Tubo de polipropileno de alto módulo (PP-HM) triple capa para sistemas de evacuación y saneamiento enterrado sin presión a baja y alta temperatura, de diámetro 200 mm y 8,4 mm de espesor, fabricado según norma UNE-EN 13476-1:2007, código de aplicación U según UNE EN 13476, para unión mediante boca con junta elástica monolabial. Rigidez anular SN16. Presentación en barras de 3 m en color externo RAL 8023, interno 9003 de la gama Ecoforte de evacuación y saneamiento enterrado ITALSAN

**VSE010343** m Tubo Ecoforte para Evacuación y Saneamiento enterrado, D= 250 mm SN16
Tubo de polipropileno de alto módulo (PP-HM) triple capa para sistemas de evacuación y saneamiento enterrado sin presión a baja y alta temperatura, de diámetro 250 mm y 10,6 mm de espesor, fabricado según norma UNE-EN 13476-1:2007, código de aplicación U según UNE EN 13476, para unión mediante boca con junta elástica monolabial. Rigidez anular SN16. Presentación en barras de 3 m en color externo RAL 8023, interno 9003 de la gama Ecoforte de evacuación y saneamiento enterrado ITALSAN

**VSE010353** m Tubo Ecoforte para Evacuación y Saneamiento enterrado, D= 315 mm SN16
Tubo de polipropileno de alto módulo (PP-HM) triple capa para sistemas de evacuación y saneamiento enterrado sin presión a baja y alta temperatura, de diámetro 315 mm y 13,5 mm de espesor, fabricado según norma UNE-EN 13476-1:2007, código de aplicación U según UNE EN 13476, para unión mediante boca con junta elástica monolabial. Rigidez anular SN16. Presentación en barras de 3 m en color externo RAL 8023, interno 9003 de la gama Ecoforte de evacuación y saneamiento enterrado ITALSAN

**VSE010363** m Tubo Ecoforte para Evacuación y Saneamiento enterrado, D= 400 mm SN16
Tubo de polipropileno de alto módulo (PP-HM) triple capa para sistemas de evacuación y saneamiento enterrado sin presión a baja y alta temperatura, de diámetro 400 mm y 16,9 mm de espesor, fabricado según norma UNE-EN 13476-1:2007, código de aplicación U según UNE EN 13476, para unión mediante boca con junta elástica monolabial. Rigidez anular SN16. Presentación en barras de 3 m en color externo RAL 8023, interno 9003 de la gama Ecoforte de evacuación y saneamiento enterrado ITALSAN

**VSE010373** m Tubo Ecoforte para Evacuación y Saneamiento enterrado, D= 500 mm SN16
Tubo de polipropileno de alto módulo (PP-HM) triple capa para sistemas de evacuación y saneamiento enterrado sin presión a baja y alta temperatura, de diámetro 500 mm y 21,4 mm de espesor, fabricado según norma UNE-EN 13476-1:2007, código de aplicación U según UNE EN 13476, para unión mediante boca con junta elástica monolabial. Rigidez anular SN16. Presentación en barras de 3 m en color externo RAL 8023, interno 9003 de la gama Ecoforte de evacuación y saneamiento enterrado ITALSAN
